# Panel de lana mineral rígido, URSA TERRA Terra Sol T70P de URSA. 20x600x1200 mm. 0.6 m²·K/W. No hidrófilo, sin recubrimiento. En panel

- Propiedad del archivo: CONSTRUNARIO
- Formato: FIEBDC-3/2012
- Programa: Construnario Versión 3.51
- Fecha de los precios: 30/04/2024
- Divisa: EUR

**2143418_URS** m2 Panel de lana mineral rígido, URSA TERRA Terra Sol T70P de URSA. 20x600x1200 mm. 0.6 m²·K/W. No hidrófilo, sin recubrimiento. En panel.
Precio: 11.07
Panel de lana mineral rígido, URSA TERRA Terra Sol T70P de URSA. 20x600x1200 mm. 0.6 m²·K/W. No hidrófilo, sin recubrimiento. En panel. Lana mineral de vidrio. Dimensiones: 20x600x1200 mm. Conductividad térmica = 0.032 W/(m·K) . Calor específico = 800 J/(Kg·K). Densidad = 70 kg/m³. Resistencia térmica = 0.6 (m²·K/W). Resistencia al fuego : Euroclase A2 s1 d0. Tolerancia espesor (mm) : T6. Permeabilidad al vapor de la lana (µ) : MU1. Resistencia a compresión CS (10) : >5 kPa. Compresibilidad (c) : < 5 mm. Conforme a la norma UNE EN 13.162. Suministrado en panel. Aplicaciones: Suelos. Código EAN: 8435078259319
