# Espátula Ursa Air, referencia 7042359 de Ursa

- Propiedad del archivo: CONSTRUNARIO
- Formato: FIEBDC-3/2012
- Programa: Construnario Versión 3.51
- Fecha de los precios: 30/04/2024
- Divisa: EUR

**7041359-URS** u Espátula Ursa Air, referencia 7042359 de Ursa
Precio: 221.91
Espátula URSA AIR ESPÁTULA URSA AIR. Código 7041359. Código EAN: 8435078262319
