# CB 8X85/40-50 Cabeza DE 90

- Propiedad del archivo: CONSTRUNARIO
- Formato: FIEBDC-3/2012
- Programa: Construnario Versión 3.51
- Fecha de los precios: 30/04/2024
- Divisa: EUR

**7043283_URS** u CB 8X85/40-50 Cabeza DE 90
Precio: 140.37
Anclaje por golpeo para fijación de aislamiento de paneles de aislamiento flexibles y semirrígidos en fachada ventilada.
