# Barreras de fuego anti-incendio de sectorización horizontal y vertical de Ursa. RV-090/060/1.2-1.2/P 1200x1200x90 mm

- Propiedad del archivo: CONSTRUNARIO
- Formato: FIEBDC-3/2012
- Programa: Construnario Versión 3.51
- Fecha de los precios: 30/04/2024
- Divisa: EUR

**7043299_URS** m2 Barreras de fuego anti-incendio de sectorización horizontal y vertical de Ursa. RV-090/060/1.2-1.2/P 1200x1200x90 mm
Precio: 208.34
Barreras de fuego anti-incendio de sectorización horizontal y vertical para cámaras de aire en fachadas ventiladas.
