# Sistema de aislamiento de fachada, URSA MUR de URSA. Lana mineral semirrigida URSA TERRA Mur Plus P1203, 100x600x1350 mm

- Propiedad del archivo: CONSTRUNARIO
- Formato: FIEBDC-3/2012
- Programa: Construnario Versión 3.51
- Fecha de los precios: 29/04/2024
- Divisa: EUR
- Código: ursa-iberica (30/04/2024)

**C1601URS712102** m2 Sistema de aislamiento de fachada, URSA MUR de URSA. Lana mineral semirrigida URSA TERRA Mur Plus P1203, 100x600x1350 mm.
Sistema de aislamiento de fachada Ursa Mur de Ursa, compuesto por hoja exterior de ladrillo hueco doble; capa de mortero hidrofugado; aislamiento térmico mediante panel de lana mineral semirrígido, URSA TERRA Mur Plus P1203 de URSA. 100x600x1350 mm, 3.1 m²·K/W, no hidrófilo, de altas prestaciones mecánicas, sin recubrimiento; hoja interior de 1/2 pie de ladrillo hueco doble y acabado interior de enlucido de yeso.

| Código | Ud | Descripción | Rendimiento | Precio | Importe |
|---|---|---|---|---|---|
| MSCHFLCHD2411571 | m2 | Hoja de LHD de 1 pie. (material) | 1.000 | 47.28 | 47.28 |
| MSCMHW2G | m2 | Capa de mortero hidrofugado (material) | 1.000 | 19.27 | 19.27 |
| 2141706_URS | m2 | Panel de lana mineral, URSA TERRA Mur Plus P1203 de URSA. 100x600x1350 mm. 3.1 m²·K/W. No hidrófilo, recubierto con un papel kraft impreso como barrera de vapor. En panel. (material; 30/04/2024) | 1.100 | 22.52 | 24.77 |
| MSCHFLCHD24115712 | m2 | Hoja de LHD de 1/2 pie. (material) | 1.000 | 28.4 | 28.40 |
| MSCEYC6 | m2 | Enlucido de yeso de aplicación en capa fina C6 en una superficie previamente guarnecida, sobre paramento vertical, de hasta 3 m de altura. (material) | 1.000 | 1.7 | 1.70 |
| MOC001 | h | Oficial 1ª construcción (mano de obra) | 0.101 | 19.93 | 2.01 |
| MOC003 | h | Peón ordinario construcción (mano de obra) | 0.101 | 18.69 | 1.89 |
|  |  | Costes directos |  |  | 125.32 |

## Recursos

**MSCHFLCHD2411571** m2 Hoja de LHD de 1 pie
Hoja de fachada de dos hojas, de 24 cm de espesor, de fábrica de ladrillo cerámico hueco doble, para revestir, 24x11,5x7 cm, con juntas horizontales y verticales de 10 mm de espesor, recibida con mortero de cemento industrial, color gris, M-5, suministrado a granel.

**MSCMHW2G** m2 Capa de mortero hidrofugado
Capa de mortero de cemento, tipo GP CSIV W2, según UNE-EN 998-1, color gris, de 3 mm de espesor, maestreado, con acabado fratasado, aplicado manualmente, sobre paramento interior de fábrica cerámica, vertical, de hasta 3 m de altura. Incluso junquillos de PVC, para formación de juntas. El precio incluye la protección de los elementos del entorno que puedan verse afectados durante los trabajos y la resolución de puntos singulares.

**2141706_URS** m2 Panel de lana mineral
Lana mineral de vidrio. Dimensiones: 100x600x1350 mm. Conductividad térmica = 0.032 W/(m·K) . Calor específico = 800 J/(Kg·K). Densidad = 30 kg/m³. Resistencia térmica = 3.1 (m²·K/W). Absorción de agua a corto plazo = 1 kg / m2. Resistencia al fuego : Euroclase F. Tolerancia espesor (mm) : T3. Resistencia específica al paso del aire (r’) : AFr10 (= 10 kPa·s/m2). Resistencia a la difusión del vapor (Z) : Z3 (Sd=2,025 m). Conforme a la norma UNE EN 13.162. Suministrado en panel. Código EAN: 8435062275189

**MSCHFLCHD24115712** m2 Hoja de LHD de 1/2 pie
Hoja de fachada de dos hojas, de 11,5 cm de espesor, de fábrica de ladrillo cerámico hueco doble, para revestir, 24x11,5x7 cm, con juntas horizontales y verticales de 10 mm de espesor, recibida con mortero de cemento industrial, color gris, M-5, suministrado a granel.
