# Sistema de trasdosado, URSA SECO de URSA. Lana mineral semirrigida URSA TERRA Plus 32 T0003, 50x600x1350 mm

- Propiedad del archivo: CONSTRUNARIO
- Formato: FIEBDC-3/2012
- Programa: Construnario Versión 3.51
- Fecha de los precios: 29/04/2024
- Divisa: EUR
- Código: ursa-iberica (30/04/2024)

**C1601URS71262** m2 Sistema de trasdosado, URSA SECO de URSA. Lana mineral semirrigida URSA TERRA Plus 32 T0003, 50x600x1350 mm.
Sistema de trasdosado Ursa Seco de Ursa, aplicado sobre hoja de 1/2 pie de ladrillo hueco doble; aislamiento térmico mediante panel de lana mineral semirrígido, URSA TERRA Plus 32 T0003 de URSA. 50x600x1350 mm, 1.56 m²·K/W, no hidrófilo, de altas prestaciones mecánicas, sin recubrimiento; membrana barrera de vapor Ursa Seco de Ursa de polietileno, de 0,3 mm de espesor y 100 g/m² y acabado interior con doble placa de yeso de 13 mm de espesor.

| Código | Ud | Descripción | Rendimiento | Precio | Importe |
|---|---|---|---|---|---|
| MSCHFLCHD24115712 | m2 | Hoja de LHD de 1/2 pie. (material) | 1.000 | 28.4 | 28.40 |
| 2141709_URS | m2 | Panel de lana mineral semirrígido, URSA TERRA Plus 32 T0003 de URSA. 50x600x1350 mm. 1.56 m²·K/W. No hidrófilo, de altas prestaciones mecánicas, sin recubrimiento. En panel. (material; 30/04/2024) | 1.050 | 10.29 | 10.80 |
| 7042061_URS | m2 | Membrana barrera de vapor con estanqueidad al aire, URSA SECO de URSA. De polietileno, 0,3 mm, 100 g/m². (material; 30/04/2024) | 1.100 | 223.47 | 245.82 |
| MSCTAPYL73600125X2 | m2 | Trasdosado autoportante de placas de yeso laminado (material) | 1.000 | 35.99 | 35.99 |
| MOC001 | h | Oficial 1ª construcción (mano de obra) | 0.101 | 19.93 | 2.01 |
| MOC003 | h | Peón ordinario construcción (mano de obra) | 0.100 | 18.69 | 1.87 |
|  |  | Costes directos |  |  | 324.89 |

## Recursos

**MSCHFLCHD24115712** m2 Hoja de LHD de 1/2 pie
Hoja de fachada de dos hojas, de 11,5 cm de espesor, de fábrica de ladrillo cerámico hueco doble, para revestir, 24x11,5x7 cm, con juntas horizontales y verticales de 10 mm de espesor, recibida con mortero de cemento industrial, color gris, M-5, suministrado a granel.

**2141709_URS** m2 Panel de lana mineral semirrígido
Aplicaciones: Acondicionamiento acústico de locales. Trasdosados en separación de viviendas. Buhardilla habitable. Bajo cubierta inclinada. Bajo forjado. Sobre falso techo. Medianeras. Tabiquería. Código EAN: 8435062275448

**7042061_URS** m2 Membrana barrera de vapor con estanqueidad al aire, URSA SECO de URSA. De polietileno, 0,3 mm, 100 g/m²
Código EAN: 3760189181705

**MSCTAPYL73600125X2** m2 Trasdosado autoportante de placas de yeso laminado
Trasdosado autoportante libre, con resistencia al fuego EI 30, de 73 mm de espesor, con nivel de calidad del acabado Q2, formado por dos placas de yeso laminado tipo normal de 12,5 mm de espesor, atornilladas directamente a una estructura autoportante de acero galvanizado formada por canales horizontales, sólidamente fijados al suelo y al techo y montantes verticales de 48 mm y 0,6 mm de espesor con una modulación de 600 mm y con disposición normal "N", montados sobre canales junto al paramento vertical. Incluso banda acústica; fijaciones para el anclaje de canales y montantes metálicos; tornillería para la fijación de las placas; cinta de papel con refuerzo metálico y pasta y cinta para el tratamiento de juntas. El precio incluye la resolución de encuentros y puntos singulares, pero no incluye el aislamiento a colocar entre las placas y el paramento.
