# Plenum realizado con panel de lana mineral semirrígido, URSA TERRA Barrera Acústica P2292 de URSA. 80x600x1350 mm

- Propiedad del archivo: CONSTRUNARIO
- Formato: FIEBDC-3/2012
- Programa: Construnario Versión 3.51
- Fecha de los precios: 29/04/2024
- Divisa: EUR
- Código: ursa-iberica (30/04/2024)

**C1601URS71331** m2 Plenum realizado con panel de lana mineral semirrígido, URSA TERRA Barrera Acústica P2292 de URSA. 80x600x1350 mm.
Plenum con barrera acústica realizado con panel de lana mineral semirrígido, URSA TERRA Barrera Acústica P2292 de URSA. 80x600x1350 mm. 2.5 m²·K/W. No hidrófilo, recubierto en ambas caras con un complejo kraft-aluminio.

| Código | Ud | Descripción | Rendimiento | Precio | Importe |
|---|---|---|---|---|---|
| 2143317_URS | m2 | Panel de lana mineral semirrígido, URSA TERRA Barrera Acústica P2292 de URSA. 80x600x1350 mm. 2.5 m²·K/W. No hidrófilo, recubierto en ambas caras con un complejo kraft-aluminio para su uso como barrera acústica en plenums. En panel. (material; 30/04/2024) | 1.050 | 34.11 | 35.82 |
| MOC083 | h | Oficial 1ª montador de aislamientos (mano de obra) | 0.050 | 17.82 | 0.89 |
| MOC084 | h | Ayudante montador de aislamientos (mano de obra) | 0.050 | 16.13 | 0.81 |
|  |  | Costes directos |  |  | 37.52 |

## Recursos

**2143317_URS** m2 Panel de lana mineral semirrígido
Aplicaciones: Plenums. Código EAN: 8435062289261
