# Aislamiento térmico bajo forjado, URSA TERRA de URSA. Panel de lana mineral semirrígido, URSA TERRA Plus 32 T0003 de URSA. 60x600x1350 mm

- Propiedad del archivo: CONSTRUNARIO
- Formato: FIEBDC-3/2012
- Programa: Construnario Versión 3.51
- Fecha de los precios: 29/04/2024
- Divisa: EUR
- Código: ursa-iberica (30/04/2024)

**C1601URS71413** m2 Aislamiento térmico bajo forjado, URSA TERRA de URSA. Panel de lana mineral semirrígido, URSA TERRA Plus 32 T0003 de URSA. 60x600x1350 mm.
Colocación del aislante Ursa Terra de Ursa fijado mecánicamente bajo el forjado de garajes o locales comerciales garantizando un buen nivel de aislamiento térmico y acústico de la vivienda sobre este espacio, compuesto por plenum; aislamiento térmico mediante panel de de lana mineral semirrígido, URSA TERRA Plus 32 T0003 de URSA. 60x600x1350 mm. 1.85 m²·K/W. No hidrófilo, de altas prestaciones mecánicas, sin recubrimiento; acabado con placa de yeso perforada.

| Código | Ud | Descripción | Rendimiento | Precio | Importe |
|---|---|---|---|---|---|
| 2141731_URS | m2 | Panel de lana mineral semirrígido, URSA TERRA Plus 32 T0003 de URSA. 60x600x1350 mm. 1.85 m²·K/W. No hidrófilo, de altas prestaciones mecánicas, sin recubrimiento. En panel. (material; 30/04/2024) | 1.050 | 12.24 | 12.85 |
| MTCTECPFPA | u | Taco de expansión y clavo de polipropileno, con aro de estanqueidad, para fijación mecánica de paneles aislantes. (material) | 3.000 | 0.08 | 0.24 |
| MTCPUAG30 | m | Perfil en U, de acero galvanizado, de 30 mm. (material) | 0.400 | 1.02 | 0.41 |
| MTCFCTT527 | u | Fijación compuesta por taco y tornillo 5x27. (material) | 2.000 | 0.06 | 0.12 |
| MTCCFTS | u | Cuelgue para falsos techos suspendidos. (material) | 1.200 | 0.46 | 0.55 |
| MTCSFCFTS | u | Seguro para la fijación del cuelgue, en falsos techos suspendidos. (material) | 1.200 | 0.04 | 0.05 |
| MTCCSFVCFTS | u | Conexión superior para fijar la varilla al cuelgue, en falsos techos suspendidos. (material) | 1.200 | 0.57 | 0.68 |
| MTCVCFTS | u | Varilla de cuelgue. (material) | 1.200 | 0.39 | 0.47 |
| MTCM6027CAG | m | Maestra 60/27 de chapa de acero galvanizado, de ancho 60 mm, según UNE-EN 14195. (material) | 3.200 | 1.41 | 4.51 |
| MTCCM6027 | u | Conector, para maestra 60/27. (material) | 0.600 | 0.23 | 0.14 |
| MTCCTCM6027 | u | Conector tipo caballete, para maestra 60/27. (material) | 2.300 | 0.27 | 0.62 |
| MTCPYLSP1200125VF | u | Placa acústica de yeso laminado, 12,5x1200x2000 mm, de superficie perforada, con un velo de fibra de vidrio en su dorso. (material) | 1.050 | 22.83 | 23.97 |
| MTCTA3525 | u | Tornillo autoperforante 3,5x25 mm. (material) | 17.000 | 0.01 | 0.17 |
| MTCBADEPCC50 | m | Banda autoadhesiva desolidarizante de espuma de poliuretano de celdas cerradas, de 3,2 mm de espesor y 50 mm de anchura, resistencia térmica 0,10 m²K/W, conductividad térmica 0,032 W/(mK). (material) | 0.400 | 0.28 | 0.11 |
| MTCPJS | kg | Pasta de juntas, según UNE-EN 13963. (material) | 0.300 | 1.28 | 0.38 |
| MTCCMPP | m | Cinta microperforada de papel, según UNE-EN 13963. (material) | 1.200 | 0.05 | 0.06 |
| MOC029 | h | Oficial 1ª montador de falsos techos (mano de obra) | 0.330 | 20.48 | 6.76 |
| MOC030 | h | Ayudante montador de falsos techos (mano de obra) | 0.330 | 18.92 | 6.24 |
|  |  | Costes directos |  |  | 58.33 |

## Recursos

**2141731_URS** m2 Panel de lana mineral semirrígido
Aplicaciones: Acondicionamiento acústico de locales. Trasdosados en separación de viviendas. Buhardilla habitable. Bajo cubierta inclinada. Bajo forjado. Sobre falso techo. Medianeras. Tabiquería. Código EAN: 8435062275462
