# Clavo galvanizado para sujeción de tejas a rastrel

- Propiedad del archivo: CONSTRUNARIO
- Formato: FIEBDC-3/2012
- Programa: Construnario Versión 3.51
- Fecha de los precios: 29/04/2024
- Divisa: EUR

| Código | Ud | Descripción | Precio |
|---|---|---|---|
| MTCCGSTR | u | Clavo galvanizado para sujeción de tejas a rastrel. | 0.05 |
