# Cinta microperforada de papel, según UNE-EN 13963

- Propiedad del archivo: CONSTRUNARIO
- Formato: FIEBDC-3/2012
- Programa: Construnario Versión 3.51
- Fecha de los precios: 29/04/2024
- Divisa: EUR

| Código | Ud | Descripción | Precio |
|---|---|---|---|
| MTCCMPP | m | Cinta microperforada de papel, según UNE-EN 13963. | 0.05 |
