# Canal de perfil de acero galvanizado de 48 mm de anchura, según UNE-EN 14195

- Propiedad del archivo: CONSTRUNARIO
- Formato: FIEBDC-3/2012
- Programa: Construnario Versión 3.51
- Fecha de los precios: 29/04/2024
- Divisa: EUR

| Código | Ud | Descripción | Precio |
|---|---|---|---|
| MTCCPAG48 | m | Canal de perfil de acero galvanizado de 48 mm de anchura, según UNE-EN 14195. | 1.54 |
