# Fijación compuesta por taco y tornillo 5x27

- Propiedad del archivo: CONSTRUNARIO
- Formato: FIEBDC-3/2012
- Programa: Construnario Versión 3.51
- Fecha de los precios: 29/04/2024
- Divisa: EUR

| Código | Ud | Descripción | Precio |
|---|---|---|---|
| MTCFCTT527 | u | Fijación compuesta por taco y tornillo 5x27. | 0.06 |
