# Perfil en U, de acero galvanizado, de 30 mm

- Propiedad del archivo: CONSTRUNARIO
- Formato: FIEBDC-3/2012
- Programa: Construnario Versión 3.51
- Fecha de los precios: 29/04/2024
- Divisa: EUR

| Código | Ud | Descripción | Precio |
|---|---|---|---|
| MTCPUAG30 | m | Perfil en U, de acero galvanizado, de 30 mm. | 1.02 |
