# Aislamiento bajo pavimento con suelo radiante, URSA XPS de URSA. Panel de poliestireno extruido, URSA XPS N-III I de URSA. 40x600x1250 mm

- Propiedad del archivo: CONSTRUNARIO
- Formato: FIEBDC-3/2012
- Programa: Construnario Versión 3.51
- Fecha de los precios: 29/04/2024
- Divisa: EUR
- Código: ursa-iberica (30/04/2024)

**P1601URS74431** m2 Aislamiento bajo pavimento con suelo radiante, URSA XPS de URSA. Panel de poliestireno extruido, URSA XPS N-III I de URSA. 40x600x1250 mm.
Suelo con aislamiento XPS de Ursa, acabado con pavimento sobre sistema de suelo radiante, losa de hormigón armado sobre film de separación; aislamiento térmico mediante panel de poliestireno extruido, URSA XPS N-III I de URSA. 40x600x1250 mm. 1.2 m²·K/W. De superficie lisa y mecanizado lateral recto, colocado sobre el forjado.

| Código | Ud | Descripción | Rendimiento | Precio | Importe |
|---|---|---|---|---|---|
| MTCLBMESBS40FP35 | m2 | Lámina de betún modificado con elastómero SBS, LBM(SBS)-40-FP, de 3,5 mm de espesor, masa nominal 4 kg/m², con armadura de fieltro de poliéster no tejido de 160 g/m², de superficie no protegida. Según UNE-EN 13707. (material) | 1.100 | 5.91 | 6.50 |
| MTCGNTFP188 | m2 | Geotextil no tejido compuesto por fibras de poliéster unidas por agujeteado, con una resistencia a la tracción longitudinal de 1,88 kN/m, una resistencia a la tracción transversal de 1,49 kN/m, una apertura de cono al ensayo de perforación dinámica según UNE-EN ISO 13433 inferior a 40 mm, resistencia CBR a punzonamiento 0,3 kN y una masa superficial de 150 g/m², según UNE-EN 13252. (material) | 1.050 | 0.6 | 0.63 |
| 2140178_URS | m2 | Panel de poliestireno extruido, URSA XPS N-III I de URSA. 40x600x1250 mm. 1.25 m²·K/W. De superficie lisa y mecanizado lateral recto. En panel. (material; 30/04/2024) | 1.100 | 6.38 | 7.02 |
| MTCGNTFP163 | m2 | Geotextil no tejido compuesto por fibras de poliéster unidas por agujeteado, con una resistencia a la tracción longitudinal de 1,63 kN/m, una resistencia a la tracción transversal de 2,08 kN/m, una apertura de cono al ensayo de perforación dinámica según UNE-EN ISO 13433 inferior a 27 mm, resistencia CBR a punzonamiento 0,4 kN y una masa superficial de 200 g/m², según UNE-EN 13252. (material) | 1.050 | 0.81 | 0.85 |
| MTCFETIABCB500S | kg | Ferralla elaborada en taller industrial con acero en barras corrugadas, UNE-EN 10080 B 500 S, de varios diámetros. (material) | 21.000 | 1.6 | 33.60 |
| MTCHA25F20XC2FC | m3 | Hormigón HA-25/F/20/XC2, fabricado en central. (material) | 0.250 | 80.88 | 20.22 |
| MTCBEPE20010 | m | Banda de espuma de polietileno (PE), de 200x10 mm. (material) | 0.600 | 2.89 | 1.73 |
| MTCPTEPSPE135075043 | m2 | Panel de tetones de poliestireno expandido (EPS) y recubrimiento termoconformado de polietileno (PE), aislante a ruido de impacto, de 1350x750 mm y 43 mm de espesor, paso del tubo múltiplo de 7,5 cm, válido para tubo de 16 a 20 mm de diámetro, con unión entre planchas por solape para evitar puentes térmicos y filtraciones de mortero. (material) | 1.000 | 24.38 | 24.38 |
| MTCTPEXAPE202 | m | Tubo de polietileno reticulado (PE-Xa) con barrera de oxígeno y capa de protección de polietileno (PE) modificado, de 20 mm de diámetro exterior y 2 mm de espesor, según UNE-EN ISO 15875-2. (material) | 4.440 | 3.1 | 13.76 |
| MTCACFNC1G | kg | Adhesivo cementoso de fraguado normal, C1, según UNE-EN 12004, color gris. (material) | 4.000 | 0.35 | 1.40 |
| MTCBCGR20208 | m2 | Baldosa cerámica de gres rústico, 20x20 cm, 8,00€/m², capacidad de absorción de agua 3%<=E<6%, grupo AII, según UNE-EN 14411, resistencia al deslizamiento Rd>45 según UNE 41901 EX, resbaladicidad clase 3 según CTE. (material) | 1.050 | 8 | 8.40 |
| MOC001 | h | Oficial 1ª construcción (mano de obra) | 0.410 | 19.93 | 8.17 |
| MOC003 | h | Peón ordinario construcción (mano de obra) | 0.660 | 18.69 | 12.34 |
| MOC018 | h | Oficial 1ª aplicador de láminas impermeabilizantes (mano de obra) | 0.160 | 19.93 | 3.19 |
| MOC019 | h | Ayudante aplicador de láminas impermeabilizantes (mano de obra) | 0.160 | 18.92 | 3.03 |
| MOC083 | h | Oficial 1ª montador de aislamientos (mano de obra) | 0.050 | 17.82 | 0.89 |
| MOC084 | h | Ayudante montador de aislamientos (mano de obra) | 0.050 | 16.13 | 0.81 |
| MOC066 | h | Oficial 1ª ferrallista (mano de obra) | 0.250 | 20.74 | 5.19 |
| MOC067 | h | Ayudante ferrallista (mano de obra) | 0.210 | 19.68 | 4.13 |
|  |  | Costes directos |  |  | 156.24 |

## Recursos

**2140178_URS** m2 Panel de poliestireno extruido
Panel de poliestireno extruido, URSA XPS N-III I de URSA. 40x600x1250 mm. 1.25 m²·K/W. De superficie lisa y mecanizado lateral recto. En panel. Poliestireno extruido. Dimensiones: 40x600x1250 mm. Conductividad térmica = 0.033 W/(m·K) . Calor específico = 1450 J/(Kg·K). Densidad = 30 kg/m³. Resistencia térmica = 1.25 (m²·K/W). Resistencia a compresión (EN 826) = 300 kPa. Resistencia al fuego : Euroclase E. Tolerancia espesor (mm) : T1. Estabilidad dimensional (70ºC y 90%) (EN 1604) =5%. Deformación bajo carga y temperatura (EN 1605) =5%. Absorción inmersión total (EN 12087) =0,7%. Fluencia compresión (2% 50 años) (EN 1606) 125 kPa. Resistencia hielo – deshielo (EN 12091) FTCD1. Conforme a la norma UNE EN 13.164. Suministrado en panel.Aplicaciones: Suelos. Cubierta inclinada. Código EAN: 8435062267566
