# Aislamiento bajo losa de cimentación, Ursa XPS de Ursa. Poliestireno extruido URSA XPS N-III L, 80x600x1250 mm

- Propiedad del archivo: CONSTRUNARIO
- Formato: FIEBDC-3/2012
- Programa: Construnario Versión 3.51
- Fecha de los precios: 29/04/2024
- Divisa: EUR
- Código: ursa-iberica (30/04/2024)

**P1601URS74511** m2 Aislamiento bajo losa de cimentación, Ursa XPS de Ursa. Poliestireno extruido URSA XPS N-III L, 80x600x1250 mm.
Aislamiento térmico bajo losa de cimentación formado por poliestireno extruido Ursa XPS N-III L de URSA. 80x600x1250 mm. 2.25 m²·K/W. De superficie lisa y mecanizado lateral a media madera; con capa de separación y hormigón de limpieza.

| Código | Ud | Descripción | Rendimiento | Precio | Importe |
|---|---|---|---|---|---|
| MTCFP02184 | m2 | Film de polietileno de 0,2 mm de espesor y 184 g/m² de masa superficial. (material) | 1.100 | 0.37 | 0.41 |
| 2141563_URS | m2 | Panel de poliestireno extruido, URSA XPS N-III L de URSA. 80x600x1250 mm. 2.50 m²·K/W. De superficie lisa y mecanizado lateral a media madera. En panel. (material; 30/04/2024) | 1.100 | 12.74 | 14.01 |
| MTCHL150B20FC | m3 | Hormigón de limpieza HL-150/B/20, fabricado en central. (material) | 1.050 | 66 | 69.30 |
| MOC001 | h | Oficial 1ª construcción (mano de obra) | 0.070 | 19.93 | 1.40 |
| MOC003 | h | Peón ordinario construcción (mano de obra) | 0.150 | 18.69 | 2.80 |
| MOC083 | h | Oficial 1ª montador de aislamientos (mano de obra) | 0.050 | 17.82 | 0.89 |
| MOC084 | h | Ayudante montador de aislamientos (mano de obra) | 0.050 | 16.13 | 0.81 |
|  |  | Costes directos |  |  | 89.62 |

## Recursos

**2141563_URS** m2 Panel de poliestireno extruido
Panel de poliestireno extruido, URSA XPS N-III L de URSA. 80x600x1250 mm. 2.50 m²·K/W. De superficie lisa y mecanizado lateral a media madera. En panel. Poliestireno extruido. Dimensiones: 80x600x1250 mm. Conductividad térmica = 0.035 W/(m·K) . Calor específico = 1450 J/(Kg·K). Densidad = 30 kg/m³. Resistencia térmica = 2.50 (m²·K/W). Resistencia a compresión (EN 826) = 300 kPa. Resistencia al fuego : Euroclase E. Tolerancia espesor (mm) : T1. Estabilidad dimensional (70ºC y 90%) (EN 1604) =5%. Deformación bajo carga y temperatura (EN 1605) =5%. Fluencia compresión (2% 50 años) (EN 1606) 125 kPa. Absorción inmersión total (EN 12087) =0,7%. Resistencia hielo – deshielo (EN 12091) FTCD1. Conforme a la norma UNE EN 13.164. Suministrado en panel.Aplicaciones: Muros enterrados. Cubierta inclinada. Cubierta invertida. Código EAN: 8435062273673
