# Aislamiento bajo losa de cimentación, Ursa XPS de Ursa. Poliestireno extruido URSA XPS F N-VII L, 100x600x1250 mm

- Propiedad del archivo: CONSTRUNARIO
- Formato: FIEBDC-3/2012
- Programa: Construnario Versión 3.51
- Fecha de los precios: 29/04/2024
- Divisa: EUR
- Código: ursa-iberica (30/04/2024)

**P1601URS74516** m2 Aislamiento bajo losa de cimentación, Ursa XPS de Ursa. Poliestireno extruido URSA XPS F N-VII L, 100x600x1250 mm.
Aislamiento térmico bajo losa de cimentación formado por poliestireno extruido Ursa XPS F N-VII L de URSA. 100x600x1250 mm. 2.8 m²·K/W. De superficie lisa y mecanizado lateral a media madera; con capa de separación y hormigón de limpieza.

| Código | Ud | Descripción | Rendimiento | Precio | Importe |
|---|---|---|---|---|---|
| MTCFP02184 | m2 | Film de polietileno de 0,2 mm de espesor y 184 g/m² de masa superficial. (material) | 1.100 | 0.37 | 0.41 |
| 2122453_URS | m2 | Panel de poliestireno extruido, URSA XPS F N-VII L de URSA. 100x600x1250 mm. 2.8 m²·K/W. De superficie lisa y mecanizado lateral a media madera. En panel. (material; 30/04/2024) | 1.100 | 25.14 | 27.65 |
| MTCHL150B20FC | m3 | Hormigón de limpieza HL-150/B/20, fabricado en central. (material) | 1.050 | 66 | 69.30 |
| MOC001 | h | Oficial 1ª construcción (mano de obra) | 0.070 | 19.93 | 1.40 |
| MOC003 | h | Peón ordinario construcción (mano de obra) | 0.150 | 18.69 | 2.80 |
| MOC083 | h | Oficial 1ª montador de aislamientos (mano de obra) | 0.050 | 17.82 | 0.89 |
| MOC084 | h | Ayudante montador de aislamientos (mano de obra) | 0.050 | 16.13 | 0.81 |
|  |  | Costes directos |  |  | 103.26 |

## Recursos

**2122453_URS** m2 Panel de poliestireno extruido
Aplicaciones: Bajo cimentación. Suelos con altas exigencias mecánicas. Código EAN: 8435062209160
