# Aislamiento de muro enterrado, URSA XPS de URSA. Poliestireno extruido URSA XPS F N-V L, 120x600x1250 mm

- Propiedad del archivo: CONSTRUNARIO
- Formato: FIEBDC-3/2012
- Programa: Construnario Versión 3.51
- Fecha de los precios: 29/04/2024
- Divisa: EUR
- Código: ursa-iberica (30/04/2024)

**P1601URS74524** m2 Aislamiento de muro enterrado, URSA XPS de URSA. Poliestireno extruido URSA XPS F N-V L, 120x600x1250 mm.
Aislamiento de muro enterrado con revestimiento exterior; aislamiento térmico formado por poliestireno extruido Ursa XPS F N-V L de URSA. 120x600x1250 mm. 3.35 m²·K/W. De superficie lisa y mecanizado lateral a media madera; y membrana impermeabilizante.

| Código | Ud | Descripción | Rendimiento | Precio | Importe |
|---|---|---|---|---|---|
| MTCLBMESBS40FP35 | m2 | Lámina de betún modificado con elastómero SBS, LBM(SBS)-40-FP, de 3,5 mm de espesor, masa nominal 4 kg/m², con armadura de fieltro de poliéster no tejido de 160 g/m², de superficie no protegida. Según UNE-EN 13707. (material) | 1.100 | 5.91 | 6.50 |
| MTCEAAEB | kg | Emulsión asfáltica aniónica con cargas tipo EB, según UNE 104231. (material) | 0.300 | 1.74 | 0.52 |
| 2117650_URS | m2 | Panel de poliestireno extruido, URSA XPS F N-V L de URSA. 120x600x1250 mm. 3.35 m²·K/W. De superficie lisa y mecanizado lateral a media madera. En panel. (material; 30/04/2024) | 1.100 | 31.47 | 34.62 |
| MTCGNTFP188 | m2 | Geotextil no tejido compuesto por fibras de poliéster unidas por agujeteado, con una resistencia a la tracción longitudinal de 1,88 kN/m, una resistencia a la tracción transversal de 1,49 kN/m, una apertura de cono al ensayo de perforación dinámica según UNE-EN ISO 13433 inferior a 40 mm, resistencia CBR a punzonamiento 0,3 kN y una masa superficial de 150 g/m², según UNE-EN 13252. (material) | 1.050 | 0.6 | 0.63 |
| MOC001 | h | Oficial 1ª construcción (mano de obra) | 0.100 | 19.93 | 1.99 |
| MOC003 | h | Peón ordinario construcción (mano de obra) | 0.200 | 18.69 | 3.74 |
| MOC018 | h | Oficial 1ª aplicador de láminas impermeabilizantes (mano de obra) | 0.160 | 19.93 | 3.19 |
| MOC019 | h | Ayudante aplicador de láminas impermeabilizantes (mano de obra) | 0.160 | 18.92 | 3.03 |
| MOC083 | h | Oficial 1ª montador de aislamientos (mano de obra) | 0.050 | 17.82 | 0.89 |
| MOC084 | h | Ayudante montador de aislamientos (mano de obra) | 0.050 | 16.13 | 0.81 |
|  |  | Costes directos |  |  | 55.92 |

## Recursos

**2117650_URS** m2 Panel de poliestireno extruido
Aplicaciones: Bajo cimentación. Suelos para tráfico rodado. Código EAN: 8435062207012
