# Cubierta invertida ajardinada, URSA XPS de URSA. Poliestireno extruido URSA XPS N-III L, 70x600x1250 mm

- Propiedad del archivo: CONSTRUNARIO
- Formato: FIEBDC-3/2012
- Programa: Construnario Versión 3.51
- Fecha de los precios: 29/04/2024
- Divisa: EUR
- Código: ursa-iberica (30/04/2024)

**P2117593A-URS** m2 Cubierta invertida ajardinada, URSA XPS de URSA. Poliestireno extruido URSA XPS N-III L, 70x600x1250 mm.
Cubierta invertida ajardinada, con capa drenante; fieltro de separación; aislamiento térmico formado por poliestireno extruido Ursa XPS N-III L de URSA. 70x600x1250 mm. 2 m²·K/W. De superficie lisa y mecanizado lateral a media madera; membrana impermeabilizante y mortero ligero para formación de pendiente.

| Código | Ud | Descripción | Rendimiento | Precio | Importe |
|---|---|---|---|---|---|
| MTCLCHD241159 | u | Ladrillo cerámico hueco doble, para revestir, 24x11,5x9 cm, para uso en fábrica protegida (pieza P), densidad 780 kg/m³, según UNE-EN 771-1. (material) | 3.000 | 0.29 | 0.87 |
| MTCAEXP | m3 | Arcilla expandida, suministrada en sacos Big Bag, según UNE-EN 13055-1. (material) | 0.105 | 100.35 | 10.54 |
| MTCCPCEMIIBL325RG | kg | Cemento Portland CEM II/B-L 32,5 R, color gris, en sacos, según UNE-EN 197-1. (material) | 20.000 | 0.1 | 2.00 |
| MTCH2O | m3 | Agua. (material) | 0.012 | 1.5 | 0.02 |
| MTCPREPS20R | m2 | Panel rígido de poliestireno expandido, según UNE-EN 13163, mecanizado lateral recto, de 20 mm de espesor, resistencia térmica 0,55 m²K/W, conductividad térmica 0,036 W/(mK), para junta de dilatación. (material) | 0.010 | 1.34 | 0.01 |
| MTCMIACGM5 | t | Mortero industrial para albañilería, de cemento, color gris, categoría M-5 (resistencia a compresión 5 N/mm²), suministrado en sacos, según UNE-EN 998-2. (material) | 0.038 | 40.2 | 1.53 |
| MTCLBMESBS40FP35 | m2 | Lámina de betún modificado con elastómero SBS, LBM(SBS)-40-FP, de 3,5 mm de espesor, masa nominal 4 kg/m², con armadura de fieltro de poliéster no tejido de 160 g/m², de superficie no protegida. Según UNE-EN 13707. (material) | 1.100 | 5.91 | 6.50 |
| MTCEAAEB | kg | Emulsión asfáltica aniónica con cargas tipo EB, según UNE 104231. (material) | 0.300 | 1.74 | 0.52 |
| MTCGNTFP188 | m2 | Geotextil no tejido compuesto por fibras de poliéster unidas por agujeteado, con una resistencia a la tracción longitudinal de 1,88 kN/m, una resistencia a la tracción transversal de 1,49 kN/m, una apertura de cono al ensayo de perforación dinámica según UNE-EN ISO 13433 inferior a 40 mm, resistencia CBR a punzonamiento 0,3 kN y una masa superficial de 150 g/m², según UNE-EN 13252. (material) | 2.100 | 0.6 | 1.26 |
| 2141565_URS | m2 | Panel de poliestireno extruido, URSA XPS N-III L de URSA. 70x600x1250 mm. 2 m²·K/W. De superficie lisa y mecanizado lateral a media madera. En panel. (material) | 1.100 | 11.16 | 12.28 |
| MTCLDFNPAD8150 | m2 | Lámina drenante y filtrante de estructura nodular de polietileno de alta densidad (PEAD/HDPE), con nódulos de 8 mm de altura, con geotextil de polipropileno incorporado, resistencia a la compresión 150 kN/m² según UNE-EN ISO 604 y capacidad de drenaje 4,6 l/(s·m). (material) | 1.050 | 3.65 | 3.83 |
| MTCTVP | m3 | Tierra vegetal para plantación. (material) | 0.250 | 8.26 | 2.07 |
| MQCHORMIGONERA | h | Hormigonera. (maquinaria) | 0.063 | 1.88 | 0.12 |
| MOC001 | h | Oficial 1ª construcción (mano de obra) | 0.150 | 19.93 | 2.99 |
| MOC003 | h | Peón ordinario construcción (mano de obra) | 0.250 | 18.69 | 4.67 |
| MOC018 | h | Oficial 1ª aplicador de láminas impermeabilizantes (mano de obra) | 0.160 | 19.93 | 3.19 |
| MOC019 | h | Ayudante aplicador de láminas impermeabilizantes (mano de obra) | 0.160 | 18.92 | 3.03 |
| MOC083 | h | Oficial 1ª montador de aislamientos (mano de obra) | 0.050 | 17.82 | 0.89 |
| MOC084 | h | Ayudante montador de aislamientos (mano de obra) | 0.050 | 16.13 | 0.81 |
| MOC020 | h | Oficial 1ª jardinero (mano de obra) | 0.120 | 19.93 | 2.39 |
| MOC021 | h | Ayudante jardinero (mano de obra) | 0.120 | 18.69 | 2.24 |
|  |  | Costes directos |  |  | 61.76 |

## Recursos

**2141565_URS** m2 Panel de poliestireno extruido
Panel de poliestireno extruido, URSA XPS N-III L de URSA. 70x600x1250 mm. 2 m²·K/W. De superficie lisa y mecanizado lateral a media madera. En panel. Poliestireno extruido. Dimensiones: 70x600x1250 mm. Conductividad térmica = 0.035 W/(m·K) . Calor específico = 1450 J/(Kg·K). Densidad = 30 kg/m³. Resistencia térmica = 2 (m²·K/W). Resistencia a compresión (EN 826) = 300 kPa. Resistencia al fuego : Euroclase E. Tolerancia espesor (mm) : T1. Estabilidad dimensional (70ºC y 90%) (EN 1604) =5%. Deformación bajo carga y temperatura (EN 1605) =5%. Fluencia compresión (2% 50 años) (EN 1606) 125 kPa. Absorción inmersión total (EN 12087) =0,7%. Resistencia hielo – deshielo (EN 12091) FTCD1. Conforme a la norma UNE EN 13.164. Suministrado en panel.Aplicaciones: Muros enterrados. Cubierta inclinada. Cubierta invertida. Código EAN: 8435062273581
