# Aislamiento sobre falsos techos, Ursa Terra T18R, 7000x600x85mm

- Propiedad del archivo: CONSTRUNARIO
- Formato: FIEBDC-3/2012
- Programa: Construnario Versión 3.51
- Fecha de los precios: 29/04/2024
- Divisa: EUR
- Código: ursa-iberica (30/04/2024)

**P2136607TURS** m2 Aislamiento sobre falsos techos, Ursa Terra T18R, 7000x600x85mm.
m2 aislamiento de lana mineral de espesor 85 mm, resistencia térmica 2,40 m2K/w ref. 2143303 de la serie Ursa Terra T18R, colocado sin adherir. Falso techo continuo suspendido, liso, 12,5+27+27, situado a una altura menor de 4 m, con nivel de calidad del acabado estándar (Q2), constituido por: ESTRUCTURA: estructura metálica de acero galvanizado de maestras primarias 60/27 mm con una modulación de 1000 mm y suspendidas de la superficie soporte de hormigón con cuelgues combinados cada 900 mm, y maestras secundarias fijadas perpendicularmente a las maestras primarias con conectores tipo caballete con una modulación de 500 mm; PLACAS: una capa de placas de yeso laminado A / UNE-EN 520 - 1200 / longitud / 12,5 / con los bordes longitudinales afinados. Incluso banda autoadhesiva desolidarizante, fijaciones para el anclaje de los perfiles, tornillería para la fijación de las placas, pasta de juntas, cinta microperforada de papel y accesorios de montaje.

| Código | Ud | Descripción | Rendimiento | Precio | Importe |
|---|---|---|---|---|---|
| 2143303_URS | m2 | Panel de lana mineral semirrígido, URSA TERRA T18R de URSA. 85x600x7000 mm. 2.4 m²·K/W. No hidrófilo, sin revestimiento. En rollo. (material; 30/04/2024) | 1.050 | 10.33 | 10.85 |
| MTCPUAG30 | m | Perfil en U, de acero galvanizado, de 30 mm. (material) | 0.400 | 1.02 | 0.41 |
| MTCFCTT527 | u | Fijación compuesta por taco y tornillo 5x27. (material) | 2.000 | 0.06 | 0.12 |
| MTCCFTS | u | Cuelgue para falsos techos suspendidos. (material) | 1.200 | 0.46 | 0.55 |
| MTCSFCFTS | u | Seguro para la fijación del cuelgue, en falsos techos suspendidos. (material) | 1.200 | 0.04 | 0.05 |
| MTCCSFVCFTS | u | Conexión superior para fijar la varilla al cuelgue, en falsos techos suspendidos. (material) | 1.200 | 0.57 | 0.68 |
| MTCVCFTS | u | Varilla de cuelgue. (material) | 1.200 | 0.39 | 0.47 |
| MTCM6027CAG | m | Maestra 60/27 de chapa de acero galvanizado, de ancho 60 mm, según UNE-EN 14195. (material) | 3.200 | 1.41 | 4.51 |
| MTCCM6027 | u | Conector, para maestra 60/27. (material) | 0.600 | 0.23 | 0.14 |
| MTCCTCM6027 | u | Conector tipo caballete, para maestra 60/27. (material) | 2.300 | 0.27 | 0.62 |
| MTCPYL120015BA | m2 | Placa de yeso laminado A / UNE-EN 520 - 1200 / longitud / 12,5 / con los bordes longitudinales afinados. (material) | 1.050 | 5.95 | 6.25 |
| MTCBADEPCC50 | m | Banda autoadhesiva desolidarizante de espuma de poliuretano de celdas cerradas, de 3,2 mm de espesor y 50 mm de anchura, resistencia térmica 0,10 m²K/W, conductividad térmica 0,032 W/(mK). (material) | 0.400 | 0.28 | 0.11 |
| MTCPJS | kg | Pasta de juntas, según UNE-EN 13963. (material) | 0.300 | 1.28 | 0.38 |
| MTCCMPP | m | Cinta microperforada de papel, según UNE-EN 13963. (material) | 1.200 | 0.05 | 0.06 |
| MOC029 | h | Oficial 1ª montador de falsos techos (mano de obra) | 0.284 | 20.48 | 5.82 |
| MOC030 | h | Ayudante montador de falsos techos (mano de obra) | 0.284 | 18.92 | 5.37 |
|  |  | Costes directos |  |  | 36.39 |

## Recursos

**2143303_URS** m2 Panel de lana mineral semirrígido
Aplicaciones: Acondicionamiento acústico de locales. Trasdosados en separación de viviendas. Buhardilla habitable. Bajo cubierta inclinada. Sobre falso techo. Tabiquería. Código EAN: 8435078263910
