# Aislamiento bajo cubierta inclinada de tejas claveteadas, URSA XPS de URSA. Poliestireno extruido URSA XPS N-III L, 80x600x1250 mm

- Propiedad del archivo: CONSTRUNARIO
- Formato: FIEBDC-3/2012
- Programa: Construnario Versión 3.51
- Fecha de los precios: 29/04/2024
- Divisa: EUR
- Código: ursa-iberica (30/04/2024)

**P2141563V-URS** m2 Aislamiento bajo cubierta inclinada de tejas claveteadas, URSA XPS de URSA. Poliestireno extruido URSA XPS N-III L, 80x600x1250 mm.
Cubierta inclinada con una pendiente media del 30%. Formación de pendientes: forjado inclinado de hormigón, con una capa de regularización de mortero de cemento, industrial, M-5, de 2 cm de espesor y acabado fratasado; aislamiento térmico formado por poliestireno extruido Ursa XPS N-III L de URSA. 80x600x1250 mm. 2.30 m²·K/W. De superficie lisa y mecanizado lateral a media madera; cobertura: tejas cerámicas curvas, acabado con engobe color rojo, 40,8x15x11,6 cm, fijadas con clavos galvanizados sobre rastreles de madera de pino. Incluso, resolución de puntos singulares y piezas especiales de la cobertura. El precio no incluye el forjado de hormigón.

| Código | Ud | Descripción | Rendimiento | Precio | Importe |
|---|---|---|---|---|---|
| MTCH2O | m3 | Agua. (material) | 0.027 | 1.5 | 0.04 |
| MTCMIACGM5 | t | Mortero industrial para albañilería, de cemento, color gris, categoría M-5 (resistencia a compresión 5 N/mm²), suministrado en sacos, según UNE-EN 998-2. (material) | 0.038 | 40.2 | 1.53 |
| 2141563_URS | m2 | Panel de poliestireno extruido, URSA XPS N-III L de URSA. 80x600x1250 mm. 2.50 m²·K/W. De superficie lisa y mecanizado lateral a media madera. En panel. (material; 30/04/2024) | 1.100 | 12.74 | 14.01 |
| MTCR4227PP | m3 | Rastrel de 42x27 mm de sección, de madera de pino pinaster (Pinus pinaster), tratada en autoclave, con clase de uso 2, según UNE-EN 335, acabado cepillado, con humedad inferior al 20%. (material) | 3.000 | 0.54 | 1.62 |
| MTCTSEM | u | Tornillo para sujeción de elementos de madera. (material) | 6.000 | 0.11 | 0.66 |
| MTCCGSTR | u | Clavo galvanizado para sujeción de tejas a rastrel. (material) | 4.500 | 0.05 | 0.23 |
| MTCTCCR40815116 | u | Teja cerámica curva, acabado con engobe color rojo, 40,8x15x11,6 cm, según UNE-EN 1304. (material) | 36.000 | 0.74 | 26.64 |
| MTCCCR44285105TC | u | Caballete cerámico, acabado con engobe color rojo, 44x28,5x10,5 cm, para tejas curvas, según UNE-EN 1304. (material) | 0.320 | 9.37 | 3.00 |
| MTCTCVR4081563TC | u | Teja cerámica de ventilación, acabado con engobe color rojo, 40,8x15x6,3 cm, para tejas curvas, según UNE-EN 1304. (material) | 0.100 | 38.17 | 3.82 |
| MOC001 | h | Oficial 1ª construcción (mano de obra) | 0.940 | 19.93 | 18.73 |
| MOC003 | h | Peón ordinario construcción (mano de obra) | 0.940 | 18.69 | 17.57 |
|  |  | Costes directos |  |  | 87.85 |

## Recursos

**2141563_URS** m2 Panel de poliestireno extruido
Panel de poliestireno extruido, URSA XPS N-III L de URSA. 80x600x1250 mm. 2.50 m²·K/W. De superficie lisa y mecanizado lateral a media madera. En panel. Poliestireno extruido. Dimensiones: 80x600x1250 mm. Conductividad térmica = 0.035 W/(m·K) . Calor específico = 1450 J/(Kg·K). Densidad = 30 kg/m³. Resistencia térmica = 2.50 (m²·K/W). Resistencia a compresión (EN 826) = 300 kPa. Resistencia al fuego : Euroclase E. Tolerancia espesor (mm) : T1. Estabilidad dimensional (70ºC y 90%) (EN 1604) =5%. Deformación bajo carga y temperatura (EN 1605) =5%. Fluencia compresión (2% 50 años) (EN 1606) 125 kPa. Absorción inmersión total (EN 12087) =0,7%. Resistencia hielo – deshielo (EN 12091) FTCD1. Conforme a la norma UNE EN 13.164. Suministrado en panel.Aplicaciones: Muros enterrados. Cubierta inclinada. Cubierta invertida. Código EAN: 8435062273673
