# Panel de poliestireno extruido, URSA XPS N-W E de URSA. 160x600x2600 mm. 4,55 m²·K/W. De superficie lisa y mecanizado lateral machihembrado. En panel

- Propiedad del archivo: CONSTRUNARIO
- Formato: FIEBDC-3/2012
- Programa: Construnario Versión 3.51
- Fecha de los precios: 30/04/2024
- Divisa: EUR

**XPSNW_160** m2 Panel de poliestireno extruido, URSA XPS N-W E de URSA. 160x600x2600 mm. 4,55 m²·K/W. De superficie lisa y mecanizado lateral machihembrado. En panel.
Precio: 29.59
Panel de poliestireno extruido, URSA XPS N-W E de URSA. 160x600x2600 mm. 4,55 m²·K/W. De superficie lisa y mecanizado lateral machihembrado. En panel. Poliestireno extruido. Dimensiones: 160x600x2600 mm. Conductividad térmica = 0.036 W/(m·K) . Calor específico = 1450 J/(Kg·K). Densidad = 30 kg/m³. Resistencia térmica = 4,55 (m²·K/W). Resistencia a compresión (EN 826) = 250 kPa. Resistencia al fuego : Euroclase E. Tolerancia espesor (mm) : T1. Estabilidad dimensional (70ºC y 90%) (EN 1604) =5%. Deformación bajo carga y temperatura (EN 1605) =5%. Absorción inmersión total (EN 12087) =0,7%. Conforme a la norma UNE EN 13.164. Suministrado en panel. Aplicaciones: Aislamiento intermedio en fachadas.
