# Sistema de protección solar AB ZDS en sistema de fachadas Schüco AF UDC 80

- Propiedad del archivo: CONSTRUNARIO
- Formato: FIEBDC-3/2012
- Programa: Construnario Versión 3.51
- Fecha de los precios: 17/05/2024
- Divisa: EUR

**ABZDENAF80** m2 Sistema de protección solar AB ZDS en sistema de fachadas Schüco AF UDC 80
Sistema de protección solar AB ZDS en sistema de fachadas Schüco AF UDC 80 SISTEMA MODULAR CON TAPETAS “SCHÜCO AF UDC 80”. M2. Sistema de fachada autoportante de aluminio Schüco AF UDC 80 con aislamiento térmico, diseñado como una fachada modular para edificios de varios pisos con estructura portante interna y un ancho de cara de 80 mm y parteluces horizontales y/o verticales de 60 ó 80 mm. Realizado con perfiles de aluminio de extrusión en aleación Al Mg Si 0,5 F22 en calidad anodizable (UNE 38337/L3441); las desviaciones máximas según DIN 17615 parte 3. Lacado > 60 micras con sello de calidad “QUALICOAT SEASIDE” o anodizado > 20 micras sello de calidad EWAA/EURAS QUALANOD a definir por D.F. Sistema compuesto por perfiles huecos rectangulares de múltiples cámaras en forma de elementos, ensamblados con conectores de esquina utilizando la tecnología de inyección y unión de SCHÜCO. Opcionalmente, se pueden incluir parteluces ensamblados en forma de T y en forma de H mediante piezas especiales de sellado en los encuentros. Estos parteluces pueden colocarse en horizontal, vertical o en ángulo. Los perfiles portantes, con una profundidad de construcción de 130 mm a 255 mm y un ancho de cara interior y exterior de hasta 80 mm en todos el perímetro, existiendo la opción de reducir ópticamente la vista exterior a 65 mm mediante una tapeta más estrecha. Todos los bordes de los perfiles son redondeados. Perfiles de rotura de puente térmico de múltiples cámaras resistentes a la presión, que se insertan y se atornillan en la boca del tornillo de los perfiles autoportantes. Al utilizar diferentes perfiles de aislamiento (sin espuma, con espuma en el acristalamiento, con espuma en el acristalamiento y entre los elementos, con espuma en el acristalamiento y entre los elementos, así como cámaras rellenas), se logran valores Uf de 0.85 W/m²K a 2.5 W/m²K en combinación con el acristalamiento. Las dimensiones máximas son de 3000 x 4000 mm con un peso máximo del elemento de hasta 1000 kg. Para elementos de peso reducido, se pueden utilizar soportes de vidrio y conectores de esquina en diferentes graduaciones. El acoplamiento horizontal de los elementos se realiza mediante juntas de estanqueidad flexibles y de acople de EPDM, que se insertan en las ranuras de recepción de las juntas. El montaje vertical de los elementos se realiza con elementos dispuestos uno encima del otro sobre los travesaños de fachada en combinación con piezas de acoplamiento, con posibilidad de alineación vertical o colocación en tresbolillo. Las juntas del sistema se sobreponen, de modo que las juntas verticales solapan sobre las horizontales, reduciendo así la cantidad de sellante líquido a aplicar in situ. Opción de acople interior mediante juntas de EPDM o perfil clip de aluminio con tratamiento superficial (lacado o anodizado) que se inserta en los canales interiores. En la unión horizontal entre elementos, se debe colocar una junta continua en forma de silla en el módulo inferior antes de acoplar el módulo superior. Para garantizar la correcta colocación, esta junta se coloca sobre un perfil de soporte de aluminio que evita el aplastamiento de las alas durante el proceso de instalación y lograr así una gran estanqueidad al agua con presiones de hasta 1.650 Pa. Para la barrera de estanqueidad exterior, los elementos irán con una junta de burbuja de EPDM sobre el perfil aislador que compensa las tolerancias, con posibilidad de suministro como marco vulcanizado o en rollo más escuadras vulcanizadas en las uniones. La tapeta exterior irá clipada sobre el presor, que a su vez llevará una escuadra de alineación para garantizar un perfecta planimetría. La junta a tope horizontal (la dimensión vertical entre dos elementos de fachada superpuestos) puede adaptarse a tolerancias, como los movimientos del forjado de ± 5 mm, ± 10 mm o, alternativamente, hasta ± 15 mm (3 variantes de las juntas correspondientes). Espesor de acristalamiento comprendido entre 22 y 70 mm para las zonas de visión. En el área del antepecho frío también se puede utilizar vidrio sencillo con un grosor de 6 mm a 12 mm. Los vidrios irán fijados mecánicamente a través de los presores, sobre los que se coloca la tapeta embellecedora con encuentros a inglete. Los vidrios irán instalados sobre juntas de EPDM siendo la junta exterior la encargada de absorber las tolerancias del grosor del vidrio. Para la instalación fácil de superficies opacas enrasadas o salientes hacia el exterior, se disponen puntos de transferencia definidos y calculados estáticamente a través de una conexión del sistema. La carga se transfiere a través de un travesaño determinado estáticamente en el que se atornillan pernos. Mediante la combinación del travesaño y el perno, se pueden especificar las fuerzas máximas que la subestructura debe transferir al sistema. Para cargas más pequeñas o elementos no sobresalientes, se dispone de una solución de ángulo a la que se fijan los pernos. Clasificaciones Permeabilidad al aire AE ±1200 EN 12512 Estanqueidad al agua (estática) Hasta RE 1650 EN 12514 Estanqueidad al agua (dinámica) Pmin=206 Pa / Pmax=619 Pa EN 13050 Resistencia al viento ± 2500 Pa EN 13116 Resistencia al impacto I5/E5 En 13116 Transmitancia térmica (incluida la influencia del tornillo) Uf > 0,81 W/m2K DIN EN 10077-2 Los módulos terminados de fachada se anclan utilizando los anclajes con regulación tridimensional compensar las tolerancias según los requisitos estructurales. Los anclajes de fachada se atornillan en la zona de los marcos verticales en las zonas ciegas e irán provistos de las mechas de izado que además de servir como punto de enganche para la elevación e instalación del módulo, cumplen la función de guía y estabilizador del elemento superior. Las placas base para los anclajes de fachada deben ser de dos partes (punto de apoyo fijo/deslizante), con ajustes en las tres direcciones de x±15mm, y±40mm y z ±35mm. Fabricados todos los componentes del "AF UDC 80" bajo la norma para el control de calidad ISO 9001, todo ello fabricado según las indicaciones de los planos “K” de fabricación del “SISTEMA AF UDC”. En el caso de encuentros de obra, se dispondrá Lámina continua de estanqueidad SCHÜCO de EPDM en remate perimetral, con uniones por soldadura en frío. Los sellados perimetrales se realizarán con silicona neutra resistente a los UVA sobre fondo de junta celular antiadherente a la silicona. Se recomienda aislar por el constructor el espacio entre el cerramiento y la carpintería para evitar condensaciones. Todo ello colocado pero sin incluir el vidrio, ayudas, medios auxiliares, ni energía. Schüco AB ZDS (Aluminium Blind Zip Design Screen), como protección solar textil situada en el exterior e integrada completamente en el sistemas de fachadas Schüco AF UDC 80 (Aluminium Façade Unitized Dynamic Construction), ofrece una solución de sombreado eficiente que reduce en gran medida la entrada de calor al edificio en días soleados. Por medio de la alta transparencia, en función del textil elegido y del factor de apertura del tejido, el usuario sigue en contacto con el exterior incluso con la protección solar completamente desplazada hacia abajo: también en caso de fuerte carga de viento. El sistema extremadamente resistente a la intemperie y estable al viento dispone de una guía de riel lateral integrada en el perfil, que evita que el textil se salga de la guía. Otra ventaja de la protección solar textil con cremallera: la apariencia lisa de la tela que proporciona un aspecto atractivo y homogéneo de la fachada. Gracias a la gran selección de combinaciones de tejidos y colores diferentes se pueden implementar las exigencias más distintas en la configuración arquitectónica del edificio con muchas opciones.
