# Sistema de puerta Schüco ADS 50 NI. Profundidad: 50mm

- Propiedad del archivo: CONSTRUNARIO
- Formato: FIEBDC-3/2012
- Programa: Construnario Versión 3.51
- Fecha de los precios: 17/05/2024
- Divisa: EUR

**ADS50NI** m2 Sistema de puerta Schüco ADS 50 NI. Profundidad: 50mm
Sistema de puerta Schüco ADS 50 NI. Profundidad: 50mm CARPINTERÍA DE ALUMINIO "SISTEMA SCHÜCO ADS 50 NI" SIN ROTURA DE PUENTE TÉRMICO. M2. Puerta de aluminio de una o dos hojas según croquis de proyecto; con perfiles de aluminio lacado > 60 micras con sello de calidad “QUALICOAT SEASIDE” o anodizado > 20 micras sello de calidad EWAA/EURAS QUALANOD, "SISTEMA ADS 50 NI" sin rotura de puente térmico; realizada con perfiles de aluminio de extrusión de aleación Al Mg Si 0,5 F22 en calidad anodizable (UNE 38337/L3441); las desviaciones máximas según DIN 17615 parte 3. Hoja y marco enrasados con una profundidad de 50 mm. Clasificaciones Resistencia al viento Hasta clase C3 DIN EN 12210 Permeabilidad al aire Hasta clase 2 DIN EN 12207 Resistencia a la efracción Hasta RC2 DIN V ENV 1627 Con juntas estanqueidad al aire y al agua de EPDM, estables a la acción de los rayos UVA. Tornillería de acero inoxidable para evitar el par galvánico. Ventilación y drenaje de la base y perímetro de los vidrios para evitar deslaminaciones de los mismos por condensaciones con un acristalamiento de hasta 32 mm. Escuadras interiores en las esquinas y uniones en "T" de marcos y hojas con cola de dos componentes para estanqueizar y armar el inglete. Sistema de herrajes SCHÜCO con ejes de acero inoxidable y resto de piezas de fundición de aluminio. Sistemas de bisagras Peso máximo Ciclos de apertura Cilíndrica 120 Kg 200.000 Sobrepuesta de 2 palas 120 Kg 200.000 Sobrepuesta de 3 palas 200 Kg 1.000.000 Fabricados todos los componentes del sistema "ADS 50 NI" bajo la norma para el control de calidad ISO 9001. Los sellados perimetrales se realizarán con silicona neutra resistente a los UVA sobre cordón celular antiadherente a la silicona. Se recomienda aislar por el constructor el espacio entre el cerramiento y la carpintería para evitar condensaciones. Colocada sobre premarco de acero galvanizado o aluminio sin incluir vidrio, ayudas, medios auxiliares, ni energía. Con anchos de cara estrechos y una profundidad básica extremadamente pequeña de 50 mm, el sistema de puertas de aluminio sin rotura de puente térmico Schüco ADS 50.NI está diseñado especialmente para su uso en interiores. Gracias a su construcción estable, los elementos de suelo a techo se pueden implementar de manera confiable, lo que garantiza una variedad de usos posibles, desde construcciones de puertas y tabiques hasta vestíbulos y áreas de recepción. Otro beneficio de este sistema de puerta probado y comprobado es que es totalmente compatible con los sistemas de ventanas de aluminio Schüco sin aislamiento.
