# Sistema de puerta Schüco ADS 65. Profundidad: 65mm

- Propiedad del archivo: CONSTRUNARIO
- Formato: FIEBDC-3/2012
- Programa: Construnario Versión 3.51
- Fecha de los precios: 17/05/2024
- Divisa: EUR

**ADS65** m2 Sistema de puerta Schüco ADS 65. Profundidad: 65mm
Sistema de puerta Schüco ADS 65. Profundidad: 65mm CARPINTERÍA DE ALUMINIO "SISTEMA SCHÜCO ADS 65" CON ROTURA DE PUENTE TÉRMICO. M2. Puerta de aluminio de una o dos hojas según croquis de proyecto; con perfiles de aluminio lacado > 60 micras con sello de calidad “QUALICOAT SEASIDE” o anodizado > 20 micras sello de calidad EWAA/EURAS QUALANOD, "SISTEMA ADS 65" con rotura de puente térmico mediante pletinas aislantes de poliamida o politermida; realizada con perfiles de aluminio de extrusión de aleación Al Mg Si 0,5 F22 en calidad anodizable (UNE 38337/L3441); las desviaciones máximas según DIN 17615 parte 3. Con una profundidad de cerco y hoja de 65 mm. Clasificaciones Resistencia al viento Hasta clase C3 DIN EN 12210 Estanqueidad al agua Hasta Clase 5A DIN EN 12208 Resistencia al impacto Clase 1 DIN EN 12400 Aislamiento acústico Rw hasta 43 dB DIN EN ISO 140-3 Permeabilidad al aire Hasta clase 2 DIN EN 12207 Fuerzas de maniobra Clase 2 DIN EN 13115 Resistencia mecánica Clase 3 DIN EN 13115 Durabilidad/Ciclos Clase 5 DIN EN 13115 Resistencia a la efracción Hasta RC3 DIN V ENV 1627 Transmitancia térmica Uf > 2,3 W/m2K DIN EN 10077-2 Con juntas estanqueidad al aire y al agua de EPDM, estables a la acción de los rayos UVA. Tornillería de acero inoxidable para evitar el par galvánico. Ventilación y drenaje de la base y perímetro de los vidrios para evitar deslaminaciones de los mismos por condensaciones con un acristalamiento de hasta 45 mm. Escuadras interiores en las esquinas y uniones en "T" de marcos y hojas con cola de dos componentes para estanqueizar y armar el inglete. Sistema de herrajes SCHÜCO con ejes de acero inoxidable y resto de piezas de fundición de aluminio. Maneta ergonómica con posibilidad de cierre de varios puntos, apertura eléctrica y monitorización. Sistemas de bisagras Peso máximo Ciclos de apertura Oculta apertura 100º 150 Kg 500.000 Oculta apertura 180º 150 Kg 200.000 Cilíndrica 150 Kg 500.000 Sobrepuesta de 2 palas 120 Kg 200.000 Sobrepuesta de 3 palas 150 Kg 500.000 Fabricados todos los componentes del sistema "ADS 65" bajo la norma para el control de calidad ISO 9001. Los sellados perimetrales se realizarán con silicona neutra resistente a los UVA sobre cordón celular antiadherente a la silicona. Se recomienda aislar por el constructor el espacio entre el cerramiento y la carpintería para evitar condensaciones. Colocada sobre premarco de acero galvanizado o aluminio sin incluir vidrio, ayudas, medios auxiliares, ni energía. La solución atractiva para zonas de entrada y de salida que combina un buen aislamiento térmico con funcionalidad, diseño y rentabilidad: el sistema de puertas Schüco ADS 65 se puede implementar también como puerta multifunción gracias a las múltiples posibilidades de equipamiento: incluida la integración en la seguridad y en la automatización de edificios. Otra ventaja del robusto sistema de aluminio son sus múltiples variantes de diseño y posibilidades de utilización en la envolvente del edificio: con contornos de hoja redondeados SL (Soft Line), con contorno exterior biselado RL (Residential Line), así como en versión en HD (Heavy Duty) que, como estructura de puerta con alta capacidad de carga, resulta apropiada de forma ideal para zonas de paso en la construcción de inmuebles.
