# Sistema de puerta Schüco ADS 65 HD Gen2. Profundidad: 65mm

- Propiedad del archivo: CONSTRUNARIO
- Formato: FIEBDC-3/2012
- Programa: Construnario Versión 3.51
- Fecha de los precios: 17/05/2024
- Divisa: EUR

**ADS65GEN2** m2 Sistema de puerta Schüco ADS 65 HD Gen2. Profundidad: 65mm
Sistema de puerta Schüco ADS 65 HD Gen2. Profundidad: 65mm CARPINTERÍA DE ALUMINIO "SISTEMA SCHÜCO ADS 65 HD GEN2" CON ROTURA DE PUENTE TÉRMICO. M2. Puerta de aluminio de una o dos hojas según croquis de proyecto; con perfiles de aluminio lacado > 60 micras con sello de calidad “QUALICOAT SEASIDE” o anodizado > 20 micras sello de calidad EWAA/EURAS QUALANOD, "SISTEMA ADS 65 HD GEN2" con rotura de puente térmico mediante pletinas aislantes de poliamida o politermida; realizada con perfiles de aluminio de extrusión de aleación Al Mg Si 0,5 F22 en calidad anodizable (UNE 38337/L3441); las desviaciones máximas según DIN 17615 parte 3. Con una profundidad de cerco y hoja de 65 mm. Clasificaciones (*) Transmitancia térmica Uf > 2,1 W/m2K DIN EN 10077-2 Resistencia a la efracción Hasta RC2 DIN V ENV 1627 Permeabilidad al aire Hasta clase 4 DIN EN 12207 Estanqueidad al agua Hasta Clase 7A DIN EN 12208 Resistencia al viento Hasta clase C2 DIN EN 12210 *La información describe los valores óptimos de todo el sistema. Las clasificaciones para cada una de las opciones seleccionadas o combinación de unidades, deben determinarse individualmente en base a la documentación exhaustiva de pruebas correspondiente. Con juntas estanqueidad al aire y al agua de EPDM, estables a la acción de los rayos UVA. Tornillería de acero inoxidable para evitar el par galvánico. Ventilación y drenaje de la base y perímetro de los vidrios para evitar deslaminaciones de los mismos por condensaciones con un acristalamiento de hasta 45 mm. Escuadras interiores en las esquinas y uniones en "T" de marcos y hojas con cola de dos componentes para estanqueizar y armar el inglete. Sistema de herrajes SCHÜCO con ejes de acero inoxidable y resto de piezas de fundición de aluminio. Maneta ergonómica con posibilidad de cierre de varios puntos, apertura eléctrica y monitorización. Sistemas de bisagras Peso máximo Ciclos de apertura Oculta apertura 100º 150 Kg 500.000 Oculta apertura 180º 180 Kg 200.000 Cilíndrica 200 Kg 1.000.000 Sobrepuesta de 2 palas 120 Kg 200.000 Sobrepuesta de 3 palas 200 Kg 1.000.000 Fabricados todos los componentes del sistema "ADS 65 HD GEN2" bajo la norma para el control de calidad ISO 9001. Los sellados perimetrales se realizarán con silicona neutra resistente a los UVA sobre cordón celular antiadherente a la silicona. Se recomienda aislar por el constructor el espacio entre el cerramiento y la carpintería para evitar condensaciones. Colocada sobre premarco de acero galvanizado o aluminio sin incluir vidrio, ayudas, medios auxiliares, ni energía. Sistema de puerta altamente estable: optimizado para cumplir con los altos requisitos en la construcción comercial y residencial El sistema de puertas Schüco ADS 65 HD Generation 2 es la nueva generación de soluciones de puertas sofisticadas que cumplen altos requisitos en términos de estanqueidad a la intemperie, aislamiento térmico y flexibilidad, tanto ahora como en el futuro. La segunda generación del probado sistema de puerta Schüco ADS door 65 HD (Heavy Duty) en la profundidad básica de 65 mm ofrece ventajas adicionales en términos de posibles usos y diseños gracias a las propiedades optimizadas del sistema y la compatibilidad total con el sistema modular Schüco – todo combinado con una fabricación eficiente. Esto abre más opciones para los especificadores y fabricantes de nuevas construcciones y modernizaciones en la construcción comercial y residencial. El sistema de puertas de aluminio permite realizar construcciones extremadamente estables con características de rendimiento adaptadas individualmente a las especificaciones del proyecto, p. para áreas de entrada y salida sujetas a un uso intensivo con los más altos requisitos de estabilidad y facilidad de uso.
