# Sistema de puerta Schüco ADS 65 (Heavy Duty). Profundidad: 65mm

- Propiedad del archivo: CONSTRUNARIO
- Formato: FIEBDC-3/2012
- Programa: Construnario Versión 3.51
- Fecha de los precios: 17/05/2024
- Divisa: EUR

**ADS65HD** m2 Sistema de puerta Schüco ADS 65 (Heavy Duty). Profundidad: 65mm
Los elementos de puerta de gran formato creados a partir del sistema de puertas Schüco ADS 65 HD (Heavy Duty) suponen unas llamadas de atención visuales que otorgan a cada edificio un carácter especial. Las robustas puertas de aluminio ofrecen una estabilidad máxima especialmente en edificios públicos, también si son muy frecuentados y con grandes amplitudes de apertura. La compatibilidad con los sistemas de fachadas y ventanas Schüco ofrece múltiples posibilidades de instalación y configuración, especialmente en la construcción de inmuebles.
