# Sistema de puerta Schüco ADS 65 NI. Profundidad: 65mm

- Propiedad del archivo: CONSTRUNARIO
- Formato: FIEBDC-3/2012
- Programa: Construnario Versión 3.51
- Fecha de los precios: 17/05/2024
- Divisa: EUR

**ADS65NI** m2 Sistema de puerta Schüco ADS 65 NI. Profundidad: 65mm
Sistema de puerta Schüco ADS 65 NI. Profundidad: 65mm CARPINTERÍA DE ALUMINIO "SISTEMA SCHÜCO ADS 65 NI" SIN ROTURA DE PUENTE TÉRMICO. M2. Puerta de aluminio de una o dos hojas según croquis de proyecto; con perfiles de aluminio lacado > 60 micras con sello de calidad “QUALICOAT SEASIDE” o anodizado > 20 micras sello de calidad EWAA/EURAS QUALANOD, "SISTEMA ADS 65 NI" sin rotura de puente térmico; realizada con perfiles de aluminio de extrusión de aleación Al Mg Si 0,5 F22 en calidad anodizable (UNE 38337/L3441); las desviaciones máximas según DIN 17615 parte 3. Hoja y marco enrasados con una profundidad de 50 mm. Clasificaciones Resistencia a la efracción Hasta RC2 DIN V ENV 1627 Con juntas estanqueidad al aire y al agua de EPDM, estables a la acción de los rayos UVA. Tornillería de acero inoxidable para evitar el par galvánico. Ventilación y drenaje de la base y perímetro de los vidrios para evitar deslaminaciones de los mismos por condensaciones con un acristalamiento de hasta 32 mm. Escuadras interiores en las esquinas y uniones en "T" de marcos y hojas con cola de dos componentes para estanqueizar y armar el inglete. Sistema de herrajes SCHÜCO con ejes de acero inoxidable y resto de piezas de fundición de aluminio. Sistemas de bisagras Peso máximo Ciclos de apertura Cilíndrica 120 Kg 200.000 Sobrepuesta de 2 palas 120 Kg 200.000 Sobrepuesta de 3 palas 200 Kg 1.000.000 Fabricados todos los componentes del sistema "ADS 65 NI" bajo la norma para el control de calidad ISO 9001. Los sellados perimetrales se realizarán con silicona neutra resistente a los UVA sobre cordón celular antiadherente a la silicona. Se recomienda aislar por el constructor el espacio entre el cerramiento y la carpintería para evitar condensaciones. Colocada sobre premarco de acero galvanizado o aluminio sin incluir vidrio, ayudas, medios auxiliares, ni energía. Óptimo para zonas climáticas más cálidas: sin aislamiento, multifuncional y económico Como sistema de puertas sin aislamiento, Schüco ADS 65.NI (Non Insulated) es la primera opción para su instalación en zonas cálidas cuando se necesita versatilidad, diseño y rentabilidad. Equipado con diferentes componentes de seguridad y de confort, el sistema de aluminio también se puede implementar como puerta multifunción: opcionalmente con integración en la seguridad y en la automatización de edificios. Otro punto positivo del sistema de puertas es su amplio espectro de utilización y configuración, incluyendo la zona de interiores: se extiende desde las puertas de vaivén y puertas batientes, pasando por puertas de paso opuesto, hasta la versión orientada al diseño como puerta todo vidrio. Los componentes de configuración como junquillos estándar y junquillos en escuadra, así como acristalamientos centrales amplían la libertad arquitectónica de forma adicional. En cuanto a la seguridad, también se garantizan soluciones homogéneas gracias a la compatibilidad de los sistemas Schüco: Schüco ADS 65.NI se puede combinar de forma homogénea con puertas antifuego y antihumo gracias a unas caras vistas idénticas.
