# Sistema de seguridad frente a humo Schüco ADS 65 NI.SP. Profundidad: 65mm

- Propiedad del archivo: CONSTRUNARIO
- Formato: FIEBDC-3/2012
- Programa: Construnario Versión 3.51
- Fecha de los precios: 17/05/2024
- Divisa: EUR

**ADS65NISP** m2 Sistema de seguridad frente a humo Schüco ADS 65 NI.SP. Profundidad: 65mm
Estructura de protección contra humos sin aislamiento y flexible con una profundidad de construcción de 65 mm El sistema de puertas de protección contra humos sin aislamiento Schüco ADS 65.NI SP (Non Insulated Smoke Protection) para puertas de 1 y 2 hojas está ensayado completamente conforme a DIN 18095 y EN 1634-3, incluidos los herrajes del sistema. La acreditada serie de aluminio con propiedades de protección contra humos, que se basa en perfiles de cámara hueca estables con una profundidad de construcción de 65 mm, se puede convertir opcionalmente en una puerta multifuncional para requisitos adicionales de seguridad y automatización de edificios. La gama de utilización abarca desde la resistencia al robo y la función antipático pasando el seguro de puerta de salida de emergencia y el control de acceso con componentes integrados del sistema Schüco Door Control System, hasta la protección acústica optimizada. Las ejecuciones como puerta de paso opuesto con hojas que se abren en ambos sentidos para el uso en pasillos muy frecuentados garantizan una libertad de planificación arquitectónica adicional: aplicable en obra nueva y rehabilitaciones. La ranura multifunción para una fijación rápida de los herrajes por apriete proporciona una fabricación y montaje eficientes. Para más información, por favor consultar con Schüco
