# Sistema de puerta Schüco ADS 70.HD (Heavy Duty). Profundidad: 70mm

- Propiedad del archivo: CONSTRUNARIO
- Formato: FIEBDC-3/2012
- Programa: Construnario Versión 3.51
- Fecha de los precios: 17/05/2024
- Divisa: EUR

**ADS70HD** m2 Sistema de puerta Schüco ADS 70.HD (Heavy Duty). Profundidad: 70mm
Sistema de puerta Schüco ADS 70.HD (Heavy Duty). Profundidad: 70mm CARPINTERÍA DE ALUMINIO "SISTEMA SCHÜCO ADS 70 HD" CON ROTURA DE PUENTE TÉRMICO. M2. Puerta de aluminio de una o dos hojas según croquis de proyecto; con perfiles de aluminio lacado > 60 micras con sello de calidad “QUALICOAT SEASIDE” o anodizado > 20 micras sello de calidad EWAA/EURAS QUALANOD, "SISTEMA ADS 70 HD" con rotura de puente térmico mediante pletinas de poliamida o politermida con espuma aislante para una mejora en el aislamiento térmico; realizada con perfiles de aluminio de extrusión de aleación Al Mg Si 0,5 F22 en calidad anodizable (UNE 38337/L3441); las desviaciones máximas según DIN 17615 parte 3. Con una profundidad de cerco y hoja de 70 mm. Clasificaciones Resistencia al viento Hasta clase C3 DIN EN 12210 Estanqueidad al agua Hasta Clase 5A DIN EN 12208 Resistencia al impacto Clase 1 DIN EN 12400 Aislamiento acústico Rw hasta 43 dB DIN EN ISO 140-3 Permeabilidad al aire Hasta clase 2 DIN EN 12207 Fuerzas de maniobra Clase 2 DIN EN 13115 Resistencia mecánica Clase 3 DIN EN 13115 Durabilidad/Ciclos Clase 5 DIN EN 13115 Resistencia a la efracción Hasta RC3 DIN V ENV 1627 Transmitancia térmica Uf > 1,8 W/m2K DIN EN 10077-2 Con juntas estanqueidad al aire y al agua de EPDM, estables a la acción de los rayos UVA. Tornillería de acero inoxidable para evitar el par galvánico. Ventilación y drenaje de la base y perímetro de los vidrios para evitar deslaminaciones de los mismos por condensaciones con un acristalamiento de hasta 52 mm. Escuadras interiores en las esquinas y uniones en "T" de marcos y hojas con cola de dos componentes para estanqueizar y armar el inglete. Sistema de herrajes SCHÜCO con ejes de acero inoxidable y resto de piezas de fundición de aluminio. Maneta ergonómica con posibilidad de cierre de varios puntos, apertura eléctrica y monitorización. Sistemas de bisagras Peso máximo Ciclos de apertura Oculta apertura 100º 150 Kg 500.000 Oculta apertura 180º 180 Kg 200.000 Cilíndrica 200 Kg 1.000.000 Sobrepuesta de 2 palas 120 Kg 200.000 Sobrepuesta de 3 palas 200 Kg 1.000.000 Fabricados todos los componentes del sistema "ADS 70 HD" bajo la norma para el control de calidad ISO 9001. Los sellados perimetrales se realizarán con silicona neutra resistente a los UVA sobre cordón celular antiadherente a la silicona. Se recomienda aislar por el constructor el espacio entre el cerramiento y la carpintería para evitar condensaciones. Colocada sobre premarco de acero galvanizado o aluminio sin incluir vidrio, ayudas, medios auxiliares, ni energía. El sistema de puertas Schüco ADS 70 HD (Heavy Duty) crea atractivos elementos de diseño en cada fachada con sus soluciones de gran formato. La construcción de aluminio extremadamente robusta y duradera permite grandes anchos de apertura y alturas de paso, perfecto para edificios comerciales con un alto número de visitantes. El sistema básico de puertas Schüco, con una profundidad básica de 70 mm, ofrece un alto grado de libertad de diseño y una variedad de opciones para planificar soluciones de puertas a medida. Con sus excelentes propiedades estructurales, el sistema de puertas Heavy Duty garantiza la máxima seguridad y confiabilidad incluso bajo las altas cargas experimentadas en áreas de entrada y salida muy transitadas.
