# Sistema de seguridad, sistema de puertas Schüco ADS 80 FR 30 CE

- Propiedad del archivo: CONSTRUNARIO
- Formato: FIEBDC-3/2012
- Programa: Construnario Versión 3.51
- Fecha de los precios: 17/05/2024
- Divisa: EUR

**ADS80FR30CE** m2 Sistema de seguridad, sistema de puertas Schüco ADS 80 FR 30 CE
Estructura de puertas y de pared para aplicaciones multifuncionales de de protección antifuego y antihumo El sistema de puertas Schüco ADS 80 FR 30 (Fire Resistant) acreditado y basado en perfiles huecos de 5 cámaras de alta resistencia, con la profundidad de construcción de 80 mm, convence por su versatilidad en lo que respecta al uso, función y diseño. Para requisitos adicionales de seguridad y automatización de edificios, los sistemas de aluminio altamente estables para aplicaciones de protección contra incendios y humos se pueden reequipar en puertas multifunción. La gama de utilización abarca desde la resistencia al robo, la función antipático y la seguridad anticaídas en zonas interiores y exteriores, pasando por controles de acceso con componentes integrados del seguro de puerta de salida de emergencia Schüco Door Control System, hasta la protección acústica optimizada. Las versiones como soluciones todo vidrio con altura del suelo al techo, de gran formato, así como las puertas de paso opuesto garantizan un punto positivo en cuanto a libertad de planificación arquitectónica. La longevidad del sistema y la estabilidad en el uso diario están demostradas por los ensayos de durabilidad según EN 12400 clase 8 con 1 millón de ciclos y la máxima clase 4 en las pruebas de vandalismo según EN 1192. Las puertas y los acristalamientos fijos están autorizados y certificados conforme a las normas DIN y EN para las zonas interiores y exteriores. Para más información, por favor consultar con Schüco
