# Sistema de seguridad frente a fuego Schüco ADS 80 FR 60. Profundidad: 80mm

- Propiedad del archivo: CONSTRUNARIO
- Formato: FIEBDC-3/2012
- Programa: Construnario Versión 3.51
- Fecha de los precios: 17/05/2024
- Divisa: EUR

**ADS80FR60** m2 Sistema de seguridad frente a fuego Schüco ADS 80 FR 60. Profundidad: 80mm
Aplicaciones multifuncionales de protección antifuego y antihumo para una resistencia al fuego de 60 minutos El sistema de puertas Schüco ADS 80 FR 60 (Fire Resistant) acreditado y con la profundidad de construcción de 80 mm está basado en perfiles huecos de 5 cámaras de alta resistencia. Es apropiado para elementos de puerta y de pared para protección contra incendios de la clase de resistencia al fuego EI60 (T60, F60). Los sistemas de aluminio altamente estables para aplicaciones de protección antifuego y antihumo pueden convertirse en puertas multifuncionales para requisitos adicionales de seguridad y automatización de edificios. La gama de utilización abarca desde la resistencia al robo y la función antipático pasando por los controles de acceso, hasta la protección acústica optimizada. La longevidad del sistema y la estabilidad en el uso diario están demostradas por los ensayos de durabilidad según EN 12400 clase 8 con 1 millón de ciclos y la máxima clase 4 en las pruebas de vandalismo según EN 1192. Las puertas y los acristalamientos fijos están autorizados y certificados conforme a las normas DIN y EN para las zonas interiores y exteriores. Para más información, por favor consultar con Schüco
