# Sistema de seguridad contra a balas Schüco ADS 90 BR. Profundidad: 90mm

- Propiedad del archivo: CONSTRUNARIO
- Formato: FIEBDC-3/2012
- Programa: Construnario Versión 3.51
- Fecha de los precios: 17/05/2024
- Divisa: EUR

**ADS90BR** m2 Sistema de seguridad contra a balas Schüco ADS 90 BR. Profundidad: 90mm
Protección antirrobo y antibalas ensayada: perfecto para soluciones de inmuebles públicos Especialmente en el sector de inmuebles públicos, como bancos, autoridades o embajadas, se requieren elevados requisitos de seguridad para puertas y acristalamientos fijos. El sistema de puertas Schüco ADS 90 BR (Bullet Resistant) ofrece soluciones de 1 y 2 hojas para una utilización hecha a medida en los conceptos de edificios más diversos: también con propiedades combinadas de resistencia al robo y antibalas. Otra ventaja del sistema: los requisitos de seguridad se pueden satisfacer tanto con puertas de apertura interior como de apertura exterior; y ello siguiendo la máxima de Schüco «Una mayor protección no tiene por qué ser visible». La posibilidad de integrar las puertas en sistemas de fachada Schüco de resistencia al robo y antibalas garantiza una ventaja adicional en la libertad de planificación. La profundidad de construcción de 90 mm y una zona de aislamiento ampliada por medio de listones de compuesto de espuma proporcionan un elevado aislamiento térmico de las estructuras de aluminio. Para más información, por favor consultar con Schüco
