# Sistema de puerta Schüco AD UP 75 IB pivot. Profundidad: 75mm

- Propiedad del archivo: CONSTRUNARIO
- Formato: FIEBDC-3/2012
- Programa: Construnario Versión 3.51
- Fecha de los precios: 21/05/2024
- Divisa: EUR

**ADUP75IBpivot** m2 Sistema de puerta Schüco AD UP 75 IB pivot. Profundidad: 75mm
Sistema de puerta Schüco AD UP 75 IB pivot. Profundidad: 75mm Ensayos y prestaciones Antirefracción según DIN V ENV 1627 Clase: RC2 Estanqueidad al agua según DIN EN 12208 Clase 7A Permeabilidad al aire según DIN EN 12207 Clase 4 Resistencia al viento según DIN EN 12210 Clase C5/B5 Trasmitancia térmica: Uf 1,1 W/m2K Schüco AD UP 75 IB pivot es el nuevo sistema de puertas Schüco que combina los beneficios de las puertas de aluminio con una gran estabilidad y un buen nivel de aislamiento térmico. Todo ello sin perder un diseño moderno y de gran calidad, que permite la integración de la tecnología Schüco para la comunicación entre la puerta y el control de acceso en sus diferentes posibilidades. Así, las puertas Schüco AD UP 75 IB pivot se adaptan tanto en el ámbito residencial como en el no residencial. Schüco AD UP 75 IB pivot se presenta con una profundidad de construcción de 75 mm y es la única puerta pivotante disponible en el portfolio de producto Schüco. Como en las demás configuraciones de puerta AD UP, se puede disponer de opciones de diseño específicas, como por ejemplo el umbral plano, pero permitiendo aperturas y pesos mayores, con la particularidad de que la hoja gira alrededor de un pivot de última generación que soporta hasta 500 kg de peso. Por último, las diferentes posibilidades para los paneles de puerta conceden a esta plataforma una gran versatilidad; además de pegados también pueden fijarse mecánicamente, lo que permite intercambiarlos si sufren daños. Las puertas de este sistema se componen de una construcción de aluminio simétrica con 5 cámaras, que sigue el mismo principio que la plataforma AD UP; una pletina aislante híbrida patentada y un nuevo concepto de doble junta central perimetral. Esta construcción permite alcanzar elementos de gran formato y con buen aislamiento térmico sin comprometer su estabilidad, por lo que no hace falta distinguir entre puertas estándar y puertas HD (Heavy Duty – de un uso intensivo). Sistema de puertas pivotante térmicamente aislado con opciones atractivas de diseño y de confort El sistema de puertas pivotante AD UP 75 IB pivot convence gracias a una amplia zona de aislamiento, combinando las propiedades térmicas con una amplia variedad de posibilidades arquitectónicas y una gran flexibilidad, especialmente en el sector residencial. El sistema térmicamente aislado permite, con hojas de grandes formatos, soluciones atractivas para la entrada a viviendas o de espacios comerciales y oficinas, con un desplazamiento ligero y prácticamente silencioso, así como una elevada estanqueidad, por encima de los demás sistemas de puertas pivotantes. El pivot es de última generación y va completamente oculto, permitiendo aun así un fácil ajuste y desmontaje, proporcionando una apertura ligera de hojas de 500 Kg, simultáneamente silenciosa, optimizando con ello el confort del usuario. La extensa selección de herrajes, manetas y acabados garantiza una adaptación óptima a las exigencias de diseño individuales, además este tipo de apertura nos permite una diferenciación respecto al resto de puertas de mercado, pudiendo ponerse todo tipo de paneles de aluminio, madera, vidrio pegado y otros tipos de materiales según la exigencia. Ventajas del sistema: Doble junta perimetral de hoja con esquinas vulcanizadas _ Pletina deslizante híbrida que compensa el efecto bimetal _ Pesos de hoja hasta 500 Kg _ Pivot ajustable fácilmente para compensar tolerancias de fabricación _ Disponibilidad de todos los tipos de cerraduras de la plataforma AD UP en ambos lados, sea manual o motorizada _ Combinación con los sistemas de control de puertas Schüco DCS _ Distintos tipos de canal de drenaje para facilitar la puesta en obra _ Alta eficiencia térmica, lo que conlleva ahorros energéticos _ Dos tipos de fabricación de marco según necesidades del fabricante _ Grandes dimensiones de hasta 2500 mm por 4000 mm, con posibilidad de sobremedidas
