# Sistema de puerta Schüco AD UP 90. Profundidad: 90mm

- Propiedad del archivo: CONSTRUNARIO
- Formato: FIEBDC-3/2012
- Programa: Construnario Versión 3.51
- Fecha de los precios: 17/05/2024
- Divisa: EUR

**ADUP90** Sistema de puerta Schüco AD UP 90. Profundidad: 90mm
Sistema de puerta Schüco AD UP 90. Profundidad: 90mm CARPINTERÍA DE ALUMINIO "SISTEMA SCHÜCO AD UP 90" CON DOBLE ROTURA DE PUENTE TÉRMICO. M2. Puerta de aluminio de una o dos hojas según croquis de proyecto; con perfiles de aluminio lacado > 60 micras con sello de calidad “QUALICOAT SEASIDE” o anodizado > 20 micras sello de calidad EWAA/EURAS QUALANOD, "SISTEMA AD UP 90" con perfiles de cinco cámaras, formados por tres subperfiles de aluminio unidos mediante pletinas de poliamida de diseño especial para minimizar el efecto bimetal; realizada con perfiles de aluminio de extrusión de aleación Al Mg Si 0,5 F22 en calidad anodizable (UNE 38337/L3441); las desviaciones máximas según DIN 17615 parte 3. Con una profundidad de cerco y hoja de 75 mm. Clasificaciones Transmitancia térmica Uf = 1,3 W/m2K DIN EN 10077-2 Resistencia a la efracción Hasta RC2 DIN V ENV 1627 Permeabilidad al aire Hasta clase 4 DIN EN 12207 Estanqueidad al agua Hasta Clase 5A DIN EN 12208 Resistencia al viento Hasta clase C2/B2 DIN EN 12210 Barrera de estanqueidad de 4 niveles compuesta por dos juntas centrales dobles de EPDM estables a la acción de los rayos UVA. Tornillería de acero inoxidable para evitar el par galvánico. Ventilación y drenaje de la base y perímetro de los vidrios para evitar deslaminaciones de los mismos por condensaciones con un acristalamiento de hasta 68 mm. Escuadras interiores en las esquinas y uniones en "T" de marcos y hojas con cola de dos componentes para estanqueizar y armar el inglete. Sistema de herrajes SCHÜCO con ejes de acero inoxidable y resto de piezas de fundición de aluminio, colocado sobre un canal específico en el perfil de aluminio intermedio, evitando así su fijación en las pletinas aislantes. Maneta ergonómica con posibilidad de cierre de varios puntos, apertura eléctrica y monitorización. Sistemas de bisagras Peso máximo Ciclos de apertura Cilíndrica 200 Kg 1.000.000 Sobrepuesta de 2 palas 120 Kg 200.000 Sobrepuesta de 3 palas 200 Kg 1.000.000 Oculta / Apertura 100º 150 Kg 500.000 Fabricados todos los componentes del sistema "AD UP” bajo la norma para el control de calidad ISO 9001. Los sellados perimetrales se realizarán con silicona neutra resistente a los UVA sobre cordón celular antiadherente a la silicona. Se recomienda aislar por el constructor el espacio entre el cerramiento y la carpintería para evitar condensaciones. Colocada sobre premarco de acero galvanizado o aluminio sin incluir vidrio, ayudas, medios auxiliares, ni energía. Sistema de puertas futurista con las máximas prestaciones para edificios públicos y residenciales Diseñado para soluciones de proyectos con la máxima exigencia en la construcción de edificios públicos y residenciales: el sistema de puertas de alta estabilidad Schüco AD UP 90 con una profundidad de construcción de 90 mm se basa en un principio constructivo de 3 cubiertas con sistema doble de junta central que asegura la máxima eficiencia energética, así como las máximas propiedades aislantes y de estanqueidad. El sistema garantiza la máxima libertad de configuración y de planificación para la implementación de soluciones de puerta funcionales, orientadas a confort y al diseño para todos los ámbitos de aplicación, por ejemplo, como puerta de entrada principal con entrepaños que cubren la hoja, bisagras de puerta ocultas y sistemas de comunicación de puerta integrados de forma invisible.
