# Sistema de fachada modular con vidrio estructural, Schüco AF UDC 80 SG

- Propiedad del archivo: CONSTRUNARIO
- Formato: FIEBDC-3/2012
- Programa: Construnario Versión 3.51
- Fecha de los precios: 17/05/2024
- Divisa: EUR

**AFUDC80SG** m2 Sistema de fachada modular con vidrio estructural, Schüco AF UDC 80 SG
Sistema de fachada modular con vidrio estructural, Schüco AF UDC 80 SG SISTEMA MODULAR TODO VIDRIO “SCHÜCO AF UDC 80 SG”. M2. Sistema de fachada autoportante de aluminio Schüco AF UDC 80 SG con aislamiento térmico, diseñado como una fachada modular de aspecto todo vidrio, para edificios de varios pisos con estructura portante interna y un ancho de cara de 80 mm y parteluces horizontales y/o verticales de 60 ó 80 mm. Realizado con perfiles de aluminio de extrusión en aleación Al Mg Si 0,5 F22 en calidad anodizable (UNE 38337/L3441); las desviaciones máximas según DIN 17615 parte 3. Lacado > 60 micras con sello de calidad “QUALICOAT SEASIDE” o anodizado > 20 micras sello de calidad EWAA/EURAS QUALANOD a definir por D.F. Sistema compuesto por perfiles huecos rectangulares de múltiples cámaras en forma de elementos, ensamblados con conectores de esquina utilizando la tecnología de inyección y unión de SCHÜCO. Opcionalmente, se pueden incluir parteluces ensamblados en forma de T y en forma de H mediante piezas especiales de sellado en los encuentros. Estos parteluces pueden colocarse en horizontal, vertical o en ángulo. Los perfiles portantes, se colocan en el interior con una cara vista de 80 mm, mientras que en la cara exterior presenta una apariencia completamente acristalada al no llevar tapetas exteriores. Todos los bordes de los perfiles son redondeados. Los cantos del vidrio irán recubiertos con una tapeta plástica que se encaja en el perfil. Mediante el uso de esta protección de bordes, en combinación con el acristalamiento, se logran valores Uf desde 0,73 W/m²K hasta 2,5 W/m²K. Las dimensiones máximas son de 3000 x 4000 mm con un peso máximo del elemento de hasta 1000 kg. Para elementos de peso reducido, se pueden utilizar soportes de vidrio y conectores de esquina en diferentes graduaciones. El acoplamiento horizontal de los elementos se realiza mediante juntas de estanqueidad flexibles y de acople de EPDM, que se insertan en las ranuras de recepción de las juntas. El montaje vertical de los elementos se realiza con elementos dispuestos uno encima del otro sobre los travesaños de fachada en combinación con piezas de acoplamiento, con posibilidad de alineación vertical o colocación en tresbolillo. Las juntas del sistema se sobreponen, de modo que las juntas verticales solapan sobre las horizontales, reduciendo así la cantidad de sellante líquido a aplicar in situ. Opción de acople interior mediante juntas de EPDM o perfil clip de aluminio con tratamiento superficial (lacado o anodizado) que se inserta en los canales interiores. En la unión horizontal entre elementos, se debe colocar una junta continua en forma de silla en el módulo inferior antes de acoplar el módulo superior. Para garantizar la correcta colocación, esta junta se coloca sobre un perfil de soporte de aluminio que evita el aplastamiento de las alas durante el proceso de instalación y lograr así una gran estanqueidad al agua con presiones de hasta 1.650 Pa. Para la barrera de estanqueidad exterior, los elementos irán con una junta de burbuja de EPDM sobre el perfil que recubre el canto de los vidrios, con posibilidad de suministro como marco vulcanizado o en rollo más escuadras vulcanizadas en las uniones. La junta a tope horizontal (la dimensión vertical entre dos elementos de fachada superpuestos) puede adaptarse a tolerancias, como los movimientos del forjado de ± 5 mm, ± 10 mm o, alternativamente, hasta ± 15 mm (3 variantes de las juntas correspondientes). Espesor de acristalamiento comprendido entre 22 y 70 mm para las zonas de visión. En el área del antepecho frío también se puede utilizar vidrio sencillo con un grosor de 6 mm a 12 mm. La fijación del vidrio se realizará mediante pegado directo a un perfil adaptador anodizado en E6/C1-C35, que se inserta en la estructura portante de aluminio. El diseño, cálculo y ejecución del acristalamiento debe realizarse de acuerdo a las pautas para la construcción con pegado directo, las regulaciones de los proveedores de los sellantes y la directiva EOTA. Los elementos acristalados en fábrica, se sellarán contra las tapas plásticas que recubren los cantos del vidrio. La adherencia superficial debe ser coordinada con el proveedor de sellantes. Para la instalación fácil de superficies opacas enrasadas o salientes hacia el exterior, se disponen puntos de transferencia definidos y calculados estáticamente a través de una conexión del sistema. La carga se transfiere a través de un travesaño determinado estáticamente en el que se atornillan pernos. Mediante la combinación del travesaño y el perno, se pueden especificar las fuerzas máximas que la subestructura debe transferir al sistema. Para cargas más pequeñas o elementos no sobresalientes, se dispone de una solución de ángulo a la que se fijan los pernos. Clasificaciones Permeabilidad al aire AE ±1200 EN 12512 Estanqueidad al agua (estática) Hasta RE 1650 EN 12514 Estanqueidad al agua (dinámica) Pmin=313 Pa / Pmax=938 Pa EN 13050 Resistencia al viento ± 2500 Pa EN 13116 Resistencia al impacto I5/E5 En 13116 Transmitancia térmica (incluida la influencia del tornillo) Uf > 0,73 W/m2K DIN EN 10077-2 Los módulos terminados de fachada se anclan utilizando los anclajes con regulación tridimensional compensar las tolerancias según los requisitos estructurales. Los anclajes de fachada se atornillan en la zona de los marcos verticales en las zonas ciegas e irán provistos de las mechas de izado que además de servir como punto de enganche para la elevación e instalación del módulo, cumplen la función de guía y estabilizador del elemento superior. Las placas base para los anclajes de fachada deben ser de dos partes (punto de apoyo fijo/deslizante), con ajustes en las tres direcciones de x±15mm, y±40mm y z ±35mm. Fabricados todos los componentes del "AF UDC 80 SG" bajo la norma para el control de calidad ISO 9001, todo ello fabricado según las indicaciones de los planos “K” de fabricación del “SISTEMA AF UDC”. En el caso de encuentros de obra, se dispondrá Lámina continua de estanqueidad SCHÜCO de EPDM en remate perimetral, con uniones por soldadura en frío. Los sellados perimetrales se realizarán con silicona neutra resistente a los UVA sobre fondo de junta celular antiadherente a la silicona. Se recomienda aislar por el constructor el espacio entre el cerramiento y la carpintería para evitar condensaciones. Todo ello colocado pero sin incluir el vidrio, ayudas, medios auxiliares, ni energía. El sistema de fachadas Schüco AF UDC 80 SG (Aluminium Façade Unitized Dynamic Construction Structural Glazing) posee componentes escalables y ensayados para ofrecer a arquitectos, planificadores y fabricantes una implementación sencilla de proyectos en formato modular; con un amplio espectro de aplicaciones y configuraciones basado en una planificación y fabricación eficientes. Esta opción de sistema modular permite eliminar las tapetas de aluminio e incorporar llagas menos perceptibles gracias al pegado del vidrio estructural
