# Sistema de protección solar Schüco ALB

- Propiedad del archivo: CONSTRUNARIO
- Formato: FIEBDC-3/2012
- Programa: Construnario Versión 3.51
- Fecha de los precios: 17/05/2024
- Divisa: EUR

**ALB SIS** u Sistema de protección solar Schüco ALB
Sistema de protección solar Schüco ALB LAMAS DE PROTECCIÓN SOLAR SISTEMA “SCHÜCO ALB PASIVO”. M2. Sistema de protección solar de aluminio formado por lamas con directriz horizontal e inclinación de 15º de 105 mm ref. 327690, sistema “Schüco ALB Fijo”; con perfiles de aluminio lacado > 60 micras con sello de calidad “QUALICOAT SEASIDE” o anodizado > 20 micras sello de calidad EWAA/EURAS QUALANOD a definir por D.F.; Módulo tipo formado por lamas de Haga clic aquí para escribir texto. m Subestructura de acero o aluminio para la fijación de lamas según cálculo estático. Se deberán permitir dilataciones mediante las holguras necesarias. La inclinación de la lama vendrá dada por la pieza de fijación que se coloca en sus extremos. Tornillería de acero inoxidable para evitar el par galvánico. Todos los elementos que componen el sistema “Schüco ALB Pasivo” están amparados por la norma para el control de calidad ISO 9001; fabricado según las indicaciones de los planos “K” de fabricación del “SISTEMA ALB”. Todo ello colocado, sin incluir ayudas, medios auxiliares ni energía. El sistema de protección solar de contraventana corredera Schüco ALB (Aluminium Louvre Blades) ofrece soluciones flexibles para la protección de sombreado, visual y antideslumbramiento de superficies de ventanas y fachadas en la construcción de edificios públicos y residenciales. Los elementos de una o varias hojas del sistema situado en el exterior se pueden implementar con tres entrepaños de lamas de aluminio distintos. Las instalaciones se pueden montar con uno o varios carriles y destacan por el manejo sencillo de los elementos de corredera ajustables de manera opcional a mano o con motor. La utilización del sistema de contraventanas de corredera reduce la carga térmica del edificio, aumenta el confort del usuario e incrementa el valor del inmueble. Schüco ofrece gran abanico de posibilidades para protección solar mediante lamas, como son las lamas rectangulares o con forma de paralelepípedo disponibles en distintas dimensiones, y lamas huecas con forma de ala de avión; ambas opciones disponibles tanto fijas como motorizadas. También se encuentra en catálogo lamas fijas en forma de C y Z, así como hojas correderas con lamas integradas
