# Sistema de fachada con estructura adicional de madera y vidrio estructural, Schüco AOC 60 SG TI.SI

- Propiedad del archivo: CONSTRUNARIO
- Formato: FIEBDC-3/2012
- Programa: Construnario Versión 3.51
- Fecha de los precios: 17/05/2024
- Divisa: EUR

**AOC60SG** m2 Sistema de fachada con estructura adicional de madera y vidrio estructural, Schüco AOC 60 SG TI.SI
Sistema de fachada con estructura adicional de madera y vidrio estructural, Schüco AOC 60 SG TI.SI MURO CORTINA DE SILICONA ESTRUCTURAL SOBREPUESTO A ESTRUCTURA DE MADERA “SISTEMA SCHÜCO AOC 60 SG TI.SI". DE GRAN AISLAMIENTO TÉRMICO. M2. Muro cortina con las llagas cerradas de silicona estructural de 20 mm según croquis de proyecto; con perfiles exteriores de aluminio lacado > 60 micras con sello de calidad “QUALICOAT SEASIDE” o anodizado > 20 micras sello de calidad EWAA/EURAS QUALANOD a definir por D.F.; "SISTEMA AOC 60 SG ST.SI" de gran aislamiento térmico; montantes y travesaños de aluminio anclados a la estructura portante de madera mediante tornillos; Estructura de madera dimensionada según necesidades estáticas. Realizado con perfiles de aluminio de extrusión en aleación Al Mg Si 0,5 F22 en calidad anodizable (UNE 38337/L3441); las desviaciones máximas según DIN 17615 parte 3. Clasificaciones Estanqueidad al agua Hasta RE 1200 DIN EN 12155 Resistencia al impacto I5 / E5 DIN EN 14019 Permeabilidad al aire AE 900 DIN EN 12153 Resistencia al viento 2,0 KN/m2 aumentando a 3,0 KN/m2 DIN EN 12210 **Declaración de prestaciones 13/03-A074-LI** La unión montante-travesaño es solapada mediante juntas interiores de EPDM, siendo las de los travesaños horizontales los que se entregan en las verticales para garantizar la estanqueidad de la unión. Estos canales comunicados entre sí posibilitan la ventilación interna de los cuatro costados de cada vidrio. Tornillería de acero inoxidable para evitar el par galvánico. Triple acristalamiento con un espesor máximo de acristalamiento de 64 mm con un espacio entre lunas fijo de 20 mm para la interior y de 16 o 12 para la exterior. Intercalario interior de acero inoxidable SCHÜCO para garantizar el pegado de la silicona de Dow-Corning y los bolsillos de PVC que sirven como alojamiento de las grapas atornilladas empleadas para la sujeción mecánica de los vidrios. La silicona estructural de pegado del vidrio externo al intercalario en el perímetro de los vidrios será de dos componentes tipo DC 993 DOW CORNING estable a los rayos UVA; el espesor y la longitud de los cordones de pegado seguirán las especificaciones de DOW CORNING y SCHÜCO. Tornillería de acero inoxidable para evitar el par galvánico. Fabricados todos los componentes del "SISTEMA AOC" bajo la norma para el control de calidad ISO 9001, todo ello fabricado según las indicaciones de los planos “K” de fabricación del “SISTEMA AOC”. Lámina continua de estanqueidad SCHÜCO de EPDM en remate perimetral, con uniones por soldadura en frío, clipada sobre perfil aislante, para evacuación de agua de condensación. Los sellados perimetrales se realizarán con silicona neutra resistente a los UVA sobre fondo de junta celular antiadherente a la silicona. Se recomienda aislar por el constructor el espacio entre el cerramiento y la carpintería para evitar condensaciones. Todo ello colocado pero sin incluir el vidrio, ayudas, medios auxiliares, ni energía. Estética atemporal combinada con una funcionalidad óptima: el sistema de fachadas Schüco AOC 60 SG TI.SI (Structural Glazing Timber Super Insulated) permite fachadas todo vidrio de grandes dimensiones sobre subestructuras de madera que satisfacen las máximas exigencias en aislamiento térmico. Con perfiles visibles solamente por el interior, se pueden ejecutar fachadas exteriores enrasadas con estética todo vidrio y juntas esbeltas. Amplios ensayos del sistema (se ha solicitado la aprobación) permiten una realización fácil y segura de fachadas arquitectónicas con la máxima transparencia y el mejor aislamiento térmico.
