# Sistema de fachada con estructura adicional de acero y vidrio estructural, Schüco AOC 60 SG.ST

- Propiedad del archivo: CONSTRUNARIO
- Formato: FIEBDC-3/2012
- Programa: Construnario Versión 3.51
- Fecha de los precios: 17/05/2024
- Divisa: EUR

**AOC60SGST** m Sistema de fachada con estructura adicional de acero y vidrio estructural, Schüco AOC 60 SG.ST
Sistema de fachada con estructura adicional de acero y vidrio estructural, Schüco AOC 60 SG.ST MURO CORTINA DE SILICONA ESTRUCTURAL SOBREPRUESTO A ESTRUCTURA DE ACERO “SISTEMA SCHÜCO AOC 60 SG.ST". M2. Muro cortina con las llagas cerradas de silicona estructural de 20 mm según croquis de proyecto; con perfiles exteriores de aluminio lacado > 60 micras con sello de calidad “QUALICOAT SEASIDE” o anodizado > 20 micras sello de calidad EWAA/EURAS QUALANOD a definir por D.F.; "SISTEMA AOC 60 SG.ST"; montantes y travesaños de acero anclados a la estructura portante de acero mediante cordones de soldadura o clavos de fijación; Estructura de acero dimensionada según necesidades estáticas. Realizado con perfiles de aluminio de extrusión en aleación Al Mg Si 0,5 F22 en calidad anodizable (UNE 38337/L3441); las desviaciones máximas según DIN 17615 parte 3. Clasificaciones Estanqueidad al agua Hasta RE 1200 DIN EN 12155 Resistencia al impacto I5 / E5 DIN EN 14019 Permeabilidad al aire AE 900 DIN EN 12153 Resistencia al viento 2,0 KN/m2 aumentando a 3,0 KN/m2 DIN EN 12210 **Declaración de prestaciones 13/03-A074-LI** La unión montante-travesaño es solapada mediante juntas interiores de EPDM, siendo las de los travesaños horizontales los que se entregan en las verticales para garantizar la estanqueidad de la unión. Estos canales comunicados entre sí posibilitan la ventilación interna de los cuatro costados de cada vidrio. Tornillería de acero inoxidable para evitar el par galvánico. Espesor máximo de acristalamiento de 42 mm con un espacio entre lunas fijo de 20 mm. Doble acristalamiento realizado con intercalario de acero inoxidable SCHÜCO para garantizar el pegado de la silicona de Dow-Corning y bolsillos de PVC para alojamiento de las grapas atornilladas para la sujeción mecánica de los vidrios. La silicona estructural de pegado del vidrio externo al intercalario en el perímetro de los vidrios será de dos componentes tipo DC 993 DOW CORNING estable a los rayos UVA; el espesor y la longitud de los cordones de pegado seguirán las especificaciones de DOW CORNING y SCHÜCO. Tornillería de acero inoxidable para evitar el par galvánico. Fabricados todos los componentes del "SISTEMA AOC" bajo la norma para el control de calidad ISO 9001, todo ello fabricado según las indicaciones de los planos “K” de fabricación del “SISTEMA AOC”. Lámina continua de estanqueidad SCHÜCO de EPDM en remate perimetral, con uniones por soldadura en frío, clipada sobre perfil aislante, para evacuación de agua de condensación. Los sellados perimetrales se realizarán con silicona neutra resistente a los UVA sobre fondo de junta celular antiadherente a la silicona. Se recomienda aislar por el constructor el espacio entre el cerramiento y la carpintería para evitar condensaciones. Todo ello colocado pero sin incluir el vidrio, ayudas, medios auxiliares, ni energía. Los sistemas de fachadas AOC SG (Add-On Construction Structural Glazing) permiten en perfiles de 50 ó 60 mm. de profundidad implementar estructuras de fachadas y lucernarios sobre subestructuras de acero o madera incluso con grandes dimensiones de vidrios. Su versión SI (Super Insuleted) le añade la mayor versatilidad en aislamiento térmico
