# Sistema de fachada con estructura adicional de madera, Schüco AOC 60 TI

- Propiedad del archivo: CONSTRUNARIO
- Formato: FIEBDC-3/2012
- Programa: Construnario Versión 3.51
- Fecha de los precios: 17/05/2024
- Divisa: EUR

**AOC60TI** m2 Sistema de fachada con estructura adicional de madera, Schüco AOC 60 TI
Sistema de fachada con estructura adicional de madera, Schüco AOC 60 TI MURO CORTINA DE TAPETAS SOBREPUESTO A ESTRUCTURA DE MADERA “SISTEMA SCHÜCO AOC 60 TI". M2. Muro cortina sobrepuesto a estructura de madera con tapetas según croquis de proyecto; con perfiles exteriores de aluminio lacado > 60 micras con sello de calidad “QUALICOAT SEASIDE” o anodizado > 20 micras sello de calidad EWAA/EURAS QUALANOD a definir por D.F.; "SISTEMA AOC 50 TI"; montantes y travesaños de aluminio anclados a la estructura portante de madera mediante tornillos; Estructura de madera según necesidades estáticas. Realizado con perfiles de aluminio de extrusión en aleación Al Mg Si 0,5 F22 en calidad anodizable (UNE 38337/L3441); las desviaciones máximas según DIN 17615 parte 3. Clasificaciones Estanqueidad al agua Hasta RE 1350 DIN EN 12155 Resistencia al impacto I5 / E5 DIN EN 14019 Permeabilidad al aire AE 1350 DIN EN 12153 Aislamiento acústico Rw hasta 53 dB DIN EN ISO 140-3 Resistencia a la efracción Hasta RC3 DIN V ENV 1627 Resistencia al viento 2,0 KN/m2 aumentando a 3,0 KN/m2 DIN EN 12210 Transmitancia térmica (incluida la influencia del tornillo) Uf > 2,1 W/m2K DIN EN 10077-2 **Declaración de prestaciones 11/11-A385-L2** La unión montante-travesaño es solapada mediante juntas interiores de EPDM, siendo las de los travesaños horizontales los que se entregan en las verticales para garantizar la estanqueidad de la unión. Estos canales comunicados entre sí posibilitan la ventilación interna de los cuatro costados de cada vidrio. Tornillería de acero inoxidable para evitar el par galvánico. Posibilidad de incorporar doble o triple acristalamiento de hasta un espesor máximo de 64 mm. Los presores de fijación de los vidrios se colocarán con atornilladores provistos de regulador del par, ajustándose a 4,5 Nm; tapetas clipadas a los presores de sección rectangular de 60 mm de frente visto y una profundidad de 15 mm en las verticales y de 12 mm en las horizontales. Tornillería de acero inoxidable para evitar el par galvánico. Fabricados todos los componentes del "SISTEMA AOC" bajo la norma para el control de calidad ISO 9001, todo ello fabricado según las indicaciones de los planos “K” de fabricación del “SISTEMA AOC”. Lámina continua de estanqueidad SCHÜCO de EPDM en remate perimetral, con uniones por soldadura en frío, clipada sobre perfil aislante, para evacuación de agua de condensación. Los sellados perimetrales se realizarán con silicona neutra resistente a los UVA sobre fondo de junta celular antiadherente a la silicona. Se recomienda aislar por el constructor el espacio entre el cerramiento y la carpintería para evitar condensaciones. Todo ello colocado pero sin incluir el vidrio, ayudas, medios auxiliares, ni energía. Con el sistema de fachada Schüco AOC 60 TI (madera), son posibles construcciones de tragaluces técnica y creativamente impresionantes y fachadas verticales a gran escala en el ancho del sistema de 60 mm sobre subestructuras de madera. Los nuevos componentes del sistema permiten una ejecución sencilla y fiable, incluida la transferencia de carga y el guiado de tornillos, incluso cuando se trabaja con cristales grandes y triple acristalamiento. En la zona del techo, el innovador sistema de sellado garantiza el máximo aislamiento térmico gracias a la guía de tornillos integrada. La construcción adicional en madera combina una construcción estéticamente sofisticada y de bajo consumo con una fabricación e instalación optimizadas. Construcción añadida en madera para cubiertas de cristal y fachadas verticales para una máxima transparencia Las fachadas verticales y los lucernarios se pueden utilizar para inclinaciones de techo de hasta 2° Integración del sistema de ventanas Schüco AWS 114 como ventanas proyectadas proyectadas proyectadas o de apertura paralela: soluciones de ventanas automatizadas a gran escala para aplicaciones estándar y SHEV que se pueden integrar en el sistema de control del edificio Resistencia antirrobo probada en el sistema sobre subestructuras de madera
