# Sistema de fachada con estructura adicional de acero, Schüco AOC 75 ST

- Propiedad del archivo: CONSTRUNARIO
- Formato: FIEBDC-3/2012
- Programa: Construnario Versión 3.51
- Fecha de los precios: 17/05/2024
- Divisa: EUR

**AOC75ST** m2 Sistema de fachada con estructura adicional de acero, Schüco AOC 75 ST
Sistema de fachada con estructura adicional de acero, Schüco AOC 75 ST MURO CORTINA DE TAPETAS SOBREPUESTO A ESTRUCTURA DE ACERO "SISTEMA SCHÜCO AOC 75 ST". M2. Muro cortina sobrepuesto a estructura de acero con tapetas según croquis de proyecto; con perfiles exteriores de aluminio lacado > 60 micras con sello de calidad "QUALICOAT SEASIDE" o anodizado > 20 micras sello de calidad EWAA/EURAS QUALANOD a definir por D.F.; "SISTEMA AOC 75 ST"; montantes y travesaños de acero anclados a la estructura portante de acero mediante cordones de soldadura o clavos de fijación; Estructura de acero dimensionada según necesidades estáticas. Realizado con perfiles de aluminio de extrusión en aleación Al Mg Si 0,5 F22 en calidad anodizable (UNE 38337/L3441); las desviaciones máximas según DIN 17615 parte 3. Clasificaciones Estanqueidad al agua Hasta RE 2550 DIN EN 12154 Resistencia al impacto I5 / E5 DIN EN 14019 Permeabilidad al aire AE DIN EN 12152 Resistencia a la efracción Hasta RC3 DIN V ENV 1627 Resistencia al viento 2,7 KN/m2 aumentando a 4,05 KN/m2 DIN EN 1627 Transmitancia térmica (incluida la influencia del tornillo) Uf > 0,75 W/m2K DIN EN 10077-2 La unión montante-travesaño es solapada mediante juntas interiores de EPDM, siendo las de los travesaños horizontales los que se entregan en las verticales para garantizar la estanqueidad de la unión. Estos canales comunicados entre sí posibilitan la ventilación interna de los cuatro costados de cada vidrio. Tornillería de acero inoxidable para evitar el par galvánico. Posibilidad de incorporar doble o triple acristalamiento de hasta un espesor máximo de 64 mm. Los presores de fijación de los vidrios se colocarán con atornilladores provistos de regulador del par, ajustándose a 4,5 Nm; tapetas clipadas a los presores de sección rectangular de 60 mm de frente visto y una profundidad de 15 mm en las verticales y de 12 mm en las horizontales. Tornillería de acero inoxidable para evitar el par galvánico. Fabricados todos los componentes del "SISTEMA AOC" bajo la norma para el control de calidad ISO 9001, todo ello fabricado según las indicaciones de los planos "K" de fabricación del "SISTEMA AOC". Lámina continua de estanqueidad SCHÜCO de EPDM en remate perimetral, con uniones por soldadura en frío, clipada sobre perfil aislante, para evacuación de agua de condensación. Los sellados perimetrales se realizarán con silicona neutra resistente a los UVA sobre fondo de junta celular antiadherente a la silicona. Se recomienda aislar por el constructor el espacio entre el cerramiento y la carpintería para evitar condensaciones. Todo ello colocado pero sin incluir el vidrio, ayudas, medios auxiliares, ni energía. Construcción adicional de aluminio con un ancho de 75 mm en ST (acero) Con Schüco Façade AOC 75 con aislamiento térmico, las construcciones de tragaluces y las grandes fachadas verticales sobre subestructuras de acero se pueden producir fácilmente con la calidad de una casa pasiva. Integración de Schüco AWS 114 como ventana voladiza proyectada o ventana de apertura paralela: posibilidad de grandes soluciones de ventanas automatizadas incorporadas en el sistema de gestión de edificios para aplicaciones estándar y SHEVS Resistencia antirrobo hasta RC 2 y RC 3 probada en el sistema sobre subestructuras de acero Los artículos del sistema permiten grandes cargas de vidrio: hasta 1190 kg para acero Se pueden construir fachadas verticales y tragaluces con inclinaciones de techo poco profundas de hasta 7°
