# Sistema de correderas Schüco ASE 47 IB. Profundidad hoja: 47mm

- Propiedad del archivo: CONSTRUNARIO
- Formato: FIEBDC-3/2012
- Programa: Construnario Versión 3.51
- Fecha de los precios: 17/05/2024
- Divisa: EUR

**ASE47IB** m2 Sistema de correderas Schüco ASE 47 IB. Profundidad hoja: 47mm
Sistema de correderas Schüco ASE 47 IB. Profundidad hoja: 47mm VENTANA CORREDERA DOS HOJAS "SISTEMA ASE 47 IB" CON ROTURA DE PUENTE TERMICO/ TIPO Ud.- Ventana corredera de dos hojas, de medidas tipo x m., de aluminio lacado en 60 micras bajo sello de control de calidad QUALICOAT o anodizado en 20 micras bajo sello de control de calidad EWAA-EURAS, color a elegir por la D.F., "SISTEMA ASE 47 IB" perfiles con ruptura del puente térmico mediante pletinas aislantes de poliamida o politermida, realizada con perfiles de aluminio de extrusión, con una profundidad de hoja de 47 mm y del cerco de 75 mm. Sección de cruce reducida de tan solo 38,5 mm. Prestaciones del sistema control realizado según DIN EN Resistencia a la carga de viento EN 12210 hasta Clase C5 Estanqueidad al agua EN 12208 hasta Clase 7A Permeabilidad al aire EN 12207 hasta Clase 3 Durabilidad mecánica EN 12400 hasta Clase 3 Resistencia a la efracción EN 1327 hasta Clase RC2 Transmitancia térmica Uw hasta 1,2 W/(m2K) Juntas de EPDM resistente a los rayos UVA, espesor máximo de vidrio 36 mm., carriles de rodadura postizos en acero inoxidable o en aluminio, medidas máximas por hoja 2,30m de ancho y 2,80m de alto, carga máxima por hoja 250 kg, ruedas montadas sobre carcasa de aluminio con regulación, marco perimetral de un solo perfil. Hojas con cierre por falleba y hasta cuatro puntos de seguridad, piezas para evitar que se puedan levantar las hojas, y seguro contra falsas maniobras, accionamiento por maneta, herrajes construidos con elementos de aluminio y acero inoxidable, tornillería de acero inoxidable para evitar el par galvánico. Fabricados todos los componentes del "SISTEMA ASE 47 IB" bajo la norma para el control de calidad ISO 9001, siguiendo las indicaciones de los Planos K SCHÜCO de fabricación del Sistema. Los sellados perimetrales se realizarán con silicona neutra resistente a los UVA sobre fondo de junta celular antiadherente a la silicona. Cinta expansiva de espuma impregnada tipo TP Tremco Illbruck de grueso y profundidad a determinar según estudio de detalle, con propiedades de sellado, aislamiento térmico y barrera de vapor. Todo ello colocado pero sin incluir el vidrio, ayudas, medios auxiliares, ni energía. Los sistemas de correderas y corredera-replegables de aluminio Schüco sorprenden por su gran versatilidad. Ya sea para su uso en exterior en terrazas y balcones o en interiores como paneles divisores, los sistemas Schüco marcan la diferencia. La eficiencia energética, los herrajes y el diseño de alta calidad son un hecho, y, en términos de soluciones personalizadas, las puertas correderas y correderas-replegables cumplen todos los requisitos.
