# Sistema de correderas panorámicas, Schüco ASE 67 PD. Profundidad de hoja: 67mm

- Propiedad del archivo: CONSTRUNARIO
- Formato: FIEBDC-3/2012
- Programa: Construnario Versión 3.51
- Fecha de los precios: 17/05/2024
- Divisa: EUR

**ASE67PD** m Sistema de correderas panorámicas, Schüco ASE 67 PD. Profundidad de hoja: 67mm
Sistema de correderas panorámicas, Schüco ASE 67 PD. Profundidad de hoja: 67mm CARPINTERÍA DE ALUMINIO "SISTEMA SCHÜCO ASE 67 PD" CON ROTURA DE PUENTE TÉRMICO Y ALTO AISLAMIENTO. M2. Ventana corredera de aluminio de una, dos o tres hojas según croquis de proyecto de perímetro oculto; con perfiles de aluminio lacado > 60 micras con sello de calidad “QUALICOAT SEASIDE” o anodizado > 20 micras sello de calidad EWAA/EURAS QUALANOD, "SISTEMA ASE 67 PD" de diseño panorámico y máxima transparencia gracias a la integración del marco exterior al cuerpo de obra; con rotura de puente térmico mediante pletinas aislantes de poliamida; realizada con perfiles de aluminio de extrusión de aleación Al Mg Si 0,5 F22 en calidad anodizable (UNE 38337/L3441); las desviaciones máximas según DIN 17615 parte 3. Cerco de dos carriles con una profundidad base de 177 m, siendo de 67 mm para la hoja. Perfil de cruce con un ancho de cara vista de 31 y posibilidad de refuerzo según necesidades estáticas. Clasificaciones Resistencia al viento Hasta clase C3 DIN EN 12210 Permeabilidad al aire Hasta clase 4 DIN EN 12207 Estanqueidad al agua Hasta clase 9A DIN EN 12208 Transmitancia térmica Uw > 1,00 W/m2K DIN EN 10077-2 Perfiles mecanizados para el alojamiento de los rodamientos y registrables para limpieza y mantenimiento sin necesidad de retirar la hoja completamente. Pesos de hasta 400 Kg/hoja. Sección de cruce realizada mediante perfiles de poliamida cubiertos con una tapeta de aluminio embellecedora para las zonas vistas. Juntas de acristalar y de estanqueidad fabricadas de EPDM estables a la acción de los rayos UVA. Tornillería de acero inoxidable para evitar el par galvánico. Para un espesor de acristalamiento de 36 a 49 mm. Herraje SCHÜCO con los ejes de acero inoxidable y resto de piezas en fundición de aluminio. Cierre manual de tres puntos y posibilidad de apertura para ventilación gracias a un cierre extra en el cruce central. Rodamientos con ejes de acero inoxidable. Fabricados todos los componentes del sistema "ASE 67 PD" bajo la norma para el control de calidad ISO 9001, todo ello fabricado según las indicaciones de los planos “K” de fabricación del sistema ASS 67 PD. Colocado sobre premarco de acero galvanizado, separadores plásticos y tornillería de acero inoxidable. Los sellados perimetrales se realizarán con silicona neutra resistente a los UVA sobre cordón celular antiadherente a la silicona. Se recomienda aislar por el constructor el espacio entre el cerramiento y la carpintería para evitar condensaciones. Sin incluir vidrio, ayudas, medios auxiliares, ni energía. El sistema de correderas con aislamiento térmico Schüco ASE 67 PD (Panorama Design) permite soluciones flexibles que también satisfacen las máximas exigencias de confort y diseño: distinguido con el Red Dot Design Award 2019. La posibilidad de elegir el umbral plano garantiza una transición sin interrupciones desde el interior hacia el exterior. Conjuntamente con el cerco no visible integrado en el cuerpo de construcción y los perfiles estrechos, se pueden implementar multitud de elementos de correderas distintos para una arquitectura inundada de luz con la máxima transparencia. Un mecanismo de cierre de vanguardia en la zona de cruce posibilita un enclavamiento también con los elementos de hoja abiertos. El diseño purista del sistema de correderas Panorama Design no solo es una atracción visual, sino que también destaca por su excelente calidad en cuanto al tacto. • Zona de cruce con 31 mm • Dos tipos de cerco que se pueden combinar entre si para la máxima flexibilidad: • 57/57: 31 mm de cara vista de hoja y umbral plano • 90/90: sin caras vistas y umbral rebajado • 57/90 SC: cara vista inferior y sin caras vistas laterales • Acristalamiento posible entre 36 – 49 mm • La sustitución de los rodamientos se puede hacer sin retirar la hoja • Pieza de cierre en el cruce de hojas, específica del sistema, para bloquear la apertura • Tiradores minimalistas siempre con la misma estética • Aperturas en 2 y 3 carriles, así como soluciones InWall o esquina • Seguridad frente a robo hasta RC2 • Seamless Combination: Integración perfecta con el sistema de fachada panorámica Schuco FWS 35 PD
