# Sistema de correderas y de corredera-elevables, Schüco ASE 80.HI. Con alto aislamiento térmico. Profundidad hoja: 80mm

- Propiedad del archivo: CONSTRUNARIO
- Formato: FIEBDC-3/2012
- Programa: Construnario Versión 3.51
- Fecha de los precios: 21/05/2024
- Divisa: EUR

**ASE80HI** m Sistema de correderas y de corredera-elevables, Schüco ASE 80.HI. Con alto aislamiento térmico. Profundidad hoja: 80mm
Sistema de correderas y de corredera-elevables, Schüco ASE 80.HI. Con alto aislamiento térmico. Profundidad hoja: 80mm CARPINTERÍA DE ALUMINIO "SISTEMA SCHÜCO ASE 80 HI" CON ROTURA DE PUENTE TÉRMICO Y ALTO AISLAMIENTO TÉRMICO. M2. Ventana corredera o corredera elevable de aluminio de una, dos o tres hojas según croquis de proyecto; con perfiles de aluminio lacado > 60 micras con sello de calidad “QUALICOAT SEASIDE” o anodizado > 20 micras sello de calidad EWAA/EURAS QUALANOD, "SISTEMA ASE 80 HI" con rotura de puente térmico mediante pletinas aislantes de poliamida o politermida, disponibles en variante fija o doble deslizante, lo que permite minimizar el efecto bi-metal y conseguir un mejor funcionamiento incluso con mayores diferencias de temperatura entre interior y exterior; realizada con perfiles de aluminio de extrusión de aleación Al Mg Si 0,5 F22 en calidad anodizable (UNE 38337/L3441); las desviaciones máximas según DIN 17615 parte 3. Con una profundidad del cerco de 180 mm para dos carriles y de 280 mm en tres carriles, siendo 80 mm la profundidad de hoja. Posibilidad de perfiles de hoja con refuerzo para cumplir diferentes requerimientos estáticos. Clasificaciones Resistencia al viento Hasta Clase C5/B5 DIN EN 12210 Estanqueidad al agua Hasta Clase E900 DIN EN 12208 Permeabilidad al aire Hasta Clase 4 DIN EN 12207 Fuerzas de maniobra Clase 1 DIN EN 13115 Resistencia a apertura/cierre repetitiva Bajo consulta DIN EN 12400 Resistencia a la efracción Hasta RC3 DIN V ENV 1627 Transmitancia térmica Uf > 1,4 W/m2K DIN EN 10077-2 Protección anticorrosión Clase 4 DIN EN 1670 Juntas de estanqueidad al aire y al agua de EPDM, estables a la acción de los rayos UVA. Tornillería de acero inoxidable para evitar el par galvánico. Ventilación y drenaje de la base y perímetro de los vidrios para evitar deslaminaciones de los mismos por condensaciones. Espesor de acristalamiento de 36 a 60 mm. Herraje SCHÜCO con los ejes de acero inoxidable y resto de piezas en función de aluminio. Canal de herraje central que permite una mejor distribución del peso del vidrio para un mejor deslizamiento; componentes del herraje cubiertos con una tapeta embellecedora para mantener un diseño limpio incluso con la ventana abierta. Peso máximo autorizado para el herraje de 350 kg en correderas y de hasta 500 kg en correderas elevables. Carriles de rodadura de acero inoxidable plegado con posibilidad de correr interiormente para variantes monocarril. Zona de cruce entre hojas de 94 mm de cara vista o de 40 mm para diseños de gran transparencia. Opción de umbral bajo al mismo nivel. Cierre multipunto con accionamiento con manivela interior. Escuadras interiores en las esquinas y uniones en "T" de marcos y hojas con cola de dos componentes para estanqueizar y armar el inglete. Fabricados todos los componentes del sistema "ASE 80 HI" bajo la norma para el control de calidad ISO 9001, todo ello fabricado según las indicaciones de los planos “K” de fabricación del sistema ASE 80 HI. Colocado sobre premarco de acero galvanizado, separadores plásticos y tornillería de acero inoxidable. Los sellados perimetrales se realizarán con silicona neutra resistente a los UVA sobre cordón celular antiadherente a la silicona. Se recomienda aislar por el constructor el espacio entre el cerramiento y la carpintería para evitar condensaciones. Sin incluir vidrio, ayudas, medios auxiliares, ni energía. Los sistemas de correderas ASE 80 HI (High Insulated) proporcionan una libertad sin barreras, elevado confort y aspecto muy esbelto para una arquitectura a nivel Passivhaus, sostenible y orientada al usuario. La reducida zona de cruce DesignLine, el umbral sin barreras entre el interior y el exterior o los componentes del herraje oculto entre otros, convencen a los requerimientos más exigentes. ¦ Nueva plataforma ASE 80 para sistemas de correderas y corredera-elevables con 80 mm de profundidad de construcción ¦ Concepción modular de la plataforma ¦ Diseño con una estética muy limpia y clara, por ejemplo, se pueden ocultar los pernos de cierre en la hoja en vez de sobresalir en el marco ¦ Se pueden equipar con SmartStop y SmartClose, accesorios que ayudan al freno y cierre de las hojas ¦ Posibilidad de pletinas deslizantes para evitar el efecto bimetal ¦ Caras vistas de 82 mm en la hoja y 112 mm en el cruce ¦ Protección antirrobo hasta RC3 según EN 1627:2011 ¦ Versión DesignLine: Umbral plano y cruce con 40 mm de cara vista ¦ Certificado Cradle to Cradle ¦ Disponible opción motorizada mediante TipTronic ¦ Peso de hoja hasta 600 Kg, según configuración
