# Sistema de correderas plegable, Schüco AS FD 90.HI. Profundidad de hoja: 90mm

- Propiedad del archivo: CONSTRUNARIO
- Formato: FIEBDC-3/2012
- Programa: Construnario Versión 3.51
- Fecha de los precios: 17/05/2024
- Divisa: EUR

**ASFD90HI** m2 Sistema de correderas plegable, Schüco AS FD 90.HI. Profundidad de hoja: 90mm
Sistema de correderas plegable, Schüco AS FD 90.HI. Profundidad de hoja: 90mm CARPINTERÍA DE ALUMINIO "SISTEMA SCHÜCO AS FD 90.HI " CON ROTURA DE PUENTE TÉRMICO Y GRAN AISLAMIENTO TÉRMICO. Ud. Puertas de hojas replegables de apertura exterior o interior ; con perfiles de aluminio lacado > 60 micras con sello de calidad “QUALICOAT SEASIDE” o anodizado > 20 micras sello de calidad EWAA/EURAS QUALANOD; “SISTEMA AS FD 90.HI” con rotura de puente térmico mediante pletinas aislantes de poliamida o politermida; realizada con perfiles de aluminio de extrusión de aleación Al Mg Si 0,5 F22 en calidad anodizable (UNE 38337/L3441), las desviaciones máximas según DIN 17615 parte 3. Marcos y hojas enrasados con una profundidad de 75 mm. Clasificaciones (***) Resistencia al viento Hasta Clase B3/C2 DIN EN 12210 Estanqueidad al agua Hasta Clase E750 DIN EN 12208 Permeabilidad al aire Hasta Clase 4 DIN EN 12207 Resistencia mecánica Clase 3* / Clase 4* DIN EN 13115 Resistencia a la efracción Hasta RC2/PAS24** DIN V ENV 1627 Transmitancia térmica Uw hasta 0,8 W/m2K DIN EN 10077-2 * Sistema completo 20.000 ciclos / Puerta practicable 50.000 ciclos ** Bajo consulta *** La información describe los valores óptimos de todo el sistema. Las clasificaciones para cada una de las opciones seleccionadas o combinación de unidades, deben determinarse individualmente en base a la documentación exhaustiva de pruebas correspondiente. Nueva diseño de junta 3D con 4 niveles de sellado con los se consigue mejorar la estanqueidad al agua y la permeabilidad al aire incluso en hojas de grandes dimensiones. Posibilidad de regulación de marcos laterales para absorber desviaciones de hasta 8 mm. Raíles y carros de acero inoxidable para un movimiento más fácil. Dimensiones máximas de hoja de 1.500 mm de ancho y 3.500 mm de alto y hasta 150 kg de peso, con un espesor de acristalamiento de entre 8 y 50 mm. Opciones de marco perimetral o cerco inferior enrasado. Tornillería de acero inoxidable para evitar el par galvánico. Ventilación y drenaje de la base y perímetro de los vidrios para evitar deslaminaciones de los mismos por condensaciones. Herraje SCHÜCO con los ejes de acero inoxidable y resto de piezas en función de aluminio. Con escuadras interiores en las esquinas y uniones en "T" de marcos y hojas con cola de dos componentes para estanqueizar y armar el inglete. Fabricados todos los componentes del sistema "AS FD 90.HI" bajo la norma para el control de calidad ISO 9001, todo ello fabricado según las indicaciones de los planos “K” de fabricación del sistema AS FD 90.HI. Colocado sobre premarco de acero galvanizado, separadores plásticos y tornillería de acero inoxidable. Los sellados perimetrales se realizarán con silicona neutra resistente a los UVA sobre cordón celular antiadherente a la silicona. Se recomienda aislar por el constructor el espacio entre el cerramiento y la carpintería para evitar condensaciones. Sin incluir vidrio, ayudas, medios auxiliares, ni energía. Con anchos de cara extremadamente delgados y un excelente aislamiento térmico, el sistema de corredera plegable Schüco AS FD 90.HI realmente se destaca. Una amplia selección de tipos de apertura y cierre permite un diseño individual con un alto grado de libertad de planificación. 3 tipos de umbral diferentes, incluido un umbral plano con gran capacidad de vuelco, hacen que el sistema se adapte a muchas situaciones de instalación. Una puerta batiente lateral opcional permite un paso rápido, mientras que un pestillo de retención magnético integrado garantiza una apertura y cierre seguros de la unidad deslizante plegable. El sistema ahora ofrece un mayor nivel de seguridad y cumple con la clase de resistencia antirrobo RC 2. El concepto de sellado mejorado con dos niveles continuos de juntas ofrece mayores valores de estanqueidad y permeabilidad al aire para todos los tipos de apertura.
