# Sistema de correderas panorámicas, Schüco AS PD 75.HI. Profundidad de hoja: 75mm

- Propiedad del archivo: CONSTRUNARIO
- Formato: FIEBDC-3/2012
- Programa: Construnario Versión 3.51
- Fecha de los precios: 17/05/2024
- Divisa: EUR

**ASPD75HI** m2 Sistema de correderas panorámicas, Schüco AS PD 75.HI. Profundidad de hoja: 75mm
Sistema de correderas panorámicas, Schüco AS PD 75.HI. Profundidad de hoja: 75mm CARPINTERÍA DE ALUMINIO "SISTEMA SCHÜCO AS 75 PD.HI Design Line" CON ROTURA DE PUENTE TÉRMICO Y ALTO AISLAMIENTO TÉRMICO. M2. Sistema panorámico corredero de aluminio de dos carriles con apertura según croquis de proyecto, con perímetro oculto y alto aislamiento térmico; con perfiles de aluminio lacado > 60 micras con sello de calidad “QUALICOAT SEASIDE” o anodizado > 20 micras sello de calidad EWAA/EURAS QUALANOD, "SISTEMA AS 75 PD.HI Deesign Line" de diseño panorámico y máxima transparencia gracias a la integración del marco exterior al cuerpo de obra; con rotura de puente térmico mediante pletinas aislantes de poliamida; realizada con perfiles de aluminio de extrusión de aleación Al Mg Si 0,5 F22 en calidad anodizable (UNE 38337/L3441); las desviaciones máximas según DIN 17615 parte 3. Cerco de dos carriles con una profundidad base de 218 m, siendo de 75 mm para la hoja. Perfil de cruce con un ancho de cara vista de 35 mm y posibilidad de refuerzo según necesidades estáticas. Hojas empotradas en el marco, con una profundidad de umbral de 28 mm. Tirador de extrusión longitudinal en laterales de hoja de 38 mm de cara vista. Gracias al perfil de tapeta dinámico, una vez la hoja se ha abierto, el hueco del marco queda cerrado y enrasado dando un aspecto uniforme en toda su longitud. Clasificaciones Resistencia al viento Hasta clase B4/C2 DIN EN 12210 Permeabilidad al aire Hasta clase 4 DIN EN 12207 Estanqueidad al agua Hasta clase E750 DIN EN 12208 Fuerzas de maniobra Clase 1 DIN EN 13115 Transmitancia térmica * Uw =1,02 W/m2K (Ug=0,7 W/m2K) Uw=0,84 W/m2K (Ug=0,5 W/m2K) DIN EN 10077-1 Resistencia a la efracción Hasta RC2 DIN EN 1627 (*) Dimensiones 4.500x3.000 mm Perfiles de hoja compuestos por dos semiperfiles de aluminio y una poliamida intermedia sobre la que se realiza el pegado del acristalamiento según indicaciones del sistema; Para un pegado óptimo se aconseja la limpieza de la superficie con un activador. Herraje SCHÜCO para pesos de hasta 500 Kg/hoja y un espesor de acristalamiento de 40 a 60 mm, con bandas de rodadura sobre rodamientos con ejes de acero inoxidable y carril inferior registrable para su limpieza y mantenimiento. Fácil instalación y regulación gracias a tornillos compensadores para un ajuste preciso sobre el premarco. Juntas de acristalar y de estanqueidad fabricadas de EPDM estables a la acción de los rayos UVA. Tornillería de acero inoxidable para evitar el par galvánico. Mecanismo manual de cierre de dos puntos (superior e inferior) oculto en el perfil de hoja. Fabricados todos los componentes del sistema "AS 75 PD.HI Design Line" bajo la norma para el control de calidad ISO 9001, todo ello fabricado según las indicaciones de los planos “K” de fabricación del sistema AS 75 PD. Colocado sobre premarco de acero galvanizado, separadores plásticos y tornillería de acero inoxidable. Los sellados perimetrales se realizarán con silicona neutra resistente a los UVA sobre cordón celular antiadherente a la silicona. Se recomienda aislar por el constructor el espacio entre el cerramiento y la carpintería para evitar condensaciones. Sin incluir vidrio, ayudas, medios auxiliares, ni energía. CARPINTERÍA DE ALUMINIO "SISTEMA SCHÜCO AS 75 PD.HI Access Line" CON ROTURA DE PUENTE TÉRMICO Y ALTO AISLAMIENTO TÉRMICO. M2. Sistema panorámico corredero de aluminio de dos carriles con apertura según croquis de proyecto, con perímetro oculto y alto aislamiento térmico; con perfiles de aluminio lacado > 60 micras con sello de calidad “QUALICOAT SEASIDE” o anodizado > 20 micras sello de calidad EWAA/EURAS QUALANOD, "SISTEMA AS 75 PD.HI Access Line" de diseño panorámico y máxima transparencia gracias a la integración del marco exterior al cuerpo de obra; con rotura de puente térmico mediante pletinas aislantes de poliamida; realizada con perfiles de aluminio de extrusión de aleación Al Mg Si 0,5 F22 en calidad anodizable (UNE 38337/L3441); las desviaciones máximas según DIN 17615 parte 3. Cerco de dos carriles con una profundidad base de 218 m, siendo de 75 mm para la hoja. Perfil de cruce con un ancho de cara vista de 35 mm y posibilidad de refuerzo según necesidades estáticas. Umbral al mismo nivel del suelo terminado, con un ancho visto de hoja en la parte inferior de 28 mm. Tirador de extrusión longitudinal en laterales de hoja de 38 mm de cara vista. Gracias al perfil de tapeta dinámico, una vez la hoja se ha abierto, el hueco del marco queda cerrado y enrasado dando un aspecto uniforme en toda su longitud. Clasificaciones Resistencia al viento Hasta clase B4/C2 * DIN EN 12210 Permeabilidad al aire Hasta clase 4 * DIN EN 12207 Estanqueidad al agua Hasta clase 9A * DIN EN 12208 Fuerzas de maniobra Clase 1 DIN EN 13115 Transmitancia térmica ** Uw =1,04 W/m2K (Ug=0,7 W/m2K) Uw=0,86 W/m2K (Ug=0,5 W/m2K) DIN EN 10077-1 Resistencia a la efracción Hasta RC2 DIN EN 1627 (*) Valores objetivo. Valores definitivos próximamente junto con los certificados de ensayo. (**) Dimensiones 4.500x3.000 mm Perfiles de hoja compuestos por dos semiperfiles de aluminio y una poliamida intermedia sobre la que se realiza el pegado del acristalamiento según indicaciones del sistema; Para un pegado óptimo se aconseja la limpieza de la superficie con un activador. Herraje SCHÜCO para pesos de hasta 500 Kg/hoja y un espesor de acristalamiento de 40 a 60 mm, con bandas de rodadura sobre rodamientos con ejes de acero inoxidable y carril inferior registrable para su limpieza y mantenimiento. Fácil instalación y regulación gracias a tornillos compensadores para un ajuste preciso sobre el premarco. Juntas de acristalar y de estanqueidad fabricadas de EPDM estables a la acción de los rayos UVA. Tornillería de acero inoxidable para evitar el par galvánico. Mecanismo manual de cierre de dos puntos (superior e inferior) oculto en el perfil de hoja. Fabricados todos los componentes del sistema "AS 75 PD.HI Access Line" bajo la norma para el control de calidad ISO 9001, todo ello fabricado según las indicaciones de los planos “K” de fabricación del sistema AS 75 PD. Colocado sobre premarco de acero galvanizado, separadores plásticos y tornillería de acero inoxidable. Los sellados perimetrales se realizarán con silicona neutra resistente a los UVA sobre cordón celular antiadherente a la silicona. Se recomienda aislar por el constructor el espacio entre el cerramiento y la carpintería para evitar condensaciones. Sin incluir vidrio, ayudas, medios auxiliares, ni energía. La puerta corredera Schüco Panorama Design AS PD 75.HI reúne las características de multifuncionalidad y estilo en varias líneas de productos, sin sacrificar su individualidad. Las prestaciones técnicas de todas las líneas están al más alto nivel. Las características adicionales, como la integración de protección solar, significan que hay una amplia variedad de configuraciones para la puerta corredera Panorama Design. Además de los tipos de apertura estándar, las unidades deslizantes se pueden configurar como se desee y adaptarse a los requisitos del diseño de fachada en particular.
