# Sistema de correderas Schüco ASS 32 SC. Profundidad hoja: 32mm

- Propiedad del archivo: CONSTRUNARIO
- Formato: FIEBDC-3/2012
- Programa: Construnario Versión 3.51
- Fecha de los precios: 17/05/2024
- Divisa: EUR

**ASS32SC** m Sistema de correderas Schüco ASS 32 SC. Profundidad hoja: 32mm
Sistema de correderas Schüco ASS 32 SC. Profundidad hoja: 32mm CARPINTERÍA DE ALUMINIO "SISTEMA SCHÜCO ASS 32 SC " CON ROTURA DE PUENTE TÉRMICO. M2. Ventana corredera de aluminio de una, dos o tres hojas según croquis de proyecto; con perfiles de aluminio lacado > 60 micras con sello de calidad “QUALICOAT SEASIDE” o anodizado > 20 micras sello de calidad EWAA/EURAS QUALANOD, "SISTEMA ASS 32 SC" con rotura de puente térmico mediante pletinas aislantes de poliamida o politermida; realizada con perfiles de aluminio de extrusión de aleación Al Mg Si 0,5 F22 en calidad anodizable (UNE 38337/L3441); las desviaciones máximas según DIN 17615 parte 3. Cercos disponibles en dos y tres carriles, con una profundidad variable de 50 mm a 107,5 mm según la versión, siendo de 31,5 mm para la hoja. Posibilidad de perfiles de hoja con refuerzo según requerimientos estáticos. Clasificaciones Resistencia al viento Hasta Clase B4/C4 DIN EN 12210 Estanqueidad al agua Hasta Clase 6A/7A DIN EN 12208 Permeabilidad al aire Hasta Clase 4 DIN EN 12207 Exigencia mecánica Clase 4 DIN EN 13115 Durabilidad mecánica Clase 3 DIN EN 12400 Juntas de estanqueidad al aire y al agua de EPDM, estables a la acción de los rayos UVA. Tornillería de acero inoxidable para evitar el par galvánico. Ventilación y drenaje de la base y perímetro de los vidrios para evitar deslaminaciones de los mismos por condensaciones. Para un espesor de acristalamiento de 6 a 8 mm o 20 - 24 mm. Herraje SCHÜCO con maneta ergonómica para hojas correderas con un peso máximo autorizado de 160 Kg. Carriles de rodadura registrables de acero inoxidable o aluminio. Escuadras interiores en las esquinas y uniones en "T" de marcos y hojas con cola de dos componentes para estanqueizar y armar el inglete. Fabricados todos los componentes del sistema "ASS 32 SC" bajo la norma para el control de calidad ISO 9001, todo ello fabricado según las indicaciones de los planos “K” de fabricación del sistema ASS 32 SC. Colocado sobre premarco de acero galvanizado, separadores plásticos y tornillería de acero inoxidable. Los sellados perimetrales se realizarán con silicona neutra resistente a los UVA sobre cordón celular antiadherente a la silicona. Se recomienda aislar por el constructor el espacio entre el cerramiento y la carpintería para evitar condensaciones. Sin incluir vidrio, ayudas, medios auxiliares, ni energía. El sistema de correderas Schüco ASS 32 SC (Square Cut) con caras vistas estrechas y escasa proporción del marco, ofrece buenas propiedades de aislamiento térmico para regiones climáticas más cálidas. La gran variedad de tipologías de apertura en 2 y 3 carriles garantiza una gran libertad de planificación en la implementación de soluciones altamente transparentes para instalaciones de correderas en la construcción de edificios públicos y residenciales. Los carriles de rodadura de acero/aluminio de alta calidad y los rodillos con rodamientos proporcionan una marcha ligera y silenciosa también en caso de elementos de hoja de grandes dimensiones y optimizan con ello el confort del usuario. Un punto positivo para los fabricantes: la unión a tope de los marcos de hoja sin junquillos permite un montaje sencillo con una elevada velocidad de fabricación.
