# Sistema de correderas panorámicas sin aislamiento, Schüco ASS 39 PD.NI. Profundidad de hoja: 39mm

- Propiedad del archivo: CONSTRUNARIO
- Formato: FIEBDC-3/2012
- Programa: Construnario Versión 3.51
- Fecha de los precios: 17/05/2024
- Divisa: EUR

**ASS39PDNI** m Sistema de correderas panorámicas sin aislamiento, Schüco ASS 39 PD.NI. Profundidad de hoja: 39mm
Sistema de correderas panorámicas sin aislamiento, Schüco ASS 39 PD.NI. Profundidad de hoja: 39mm CARPINTERÍA DE ALUMINIO "SISTEMA SCHÜCO ASS 39 PD.NI" SIN ROTURA DE PUENTE TÉRMICO. M2. Ventana corredera de aluminio de una, dos o tres hojas según croquis de proyecto de perímetro oculto; con perfiles de aluminio lacado > 60 micras con sello de calidad “QUALICOAT SEASIDE” o anodizado > 20 micras sello de calidad EWAA/EURAS QUALANOD, "SISTEMA ASS 39 PD.NI" de diseño panorámico y máxima transparencia gracias a la integración del marco exterior al cuerpo de obra; sin rotura de puente térmico; realizada con perfiles de aluminio de extrusión de aleación Al Mg Si 0,5 F22 en calidad anodizable (UNE 38337/L3441); las desviaciones máximas según DIN 17615 parte 3. Cercos disponibles en dos y tres carriles, con una profundidad base de 107 mm a 159,5 mm según la versión, siendo de 39,5 mm para la hoja. Posibilidad de perfiles de hoja con refuerzo según requerimientos estáticos y esquina abierta a 90º. Clasificaciones Resistencia al viento Hasta Clase C2/B2 DIN EN 12210 Estanqueidad al agua Hasta Clase 7A DIN EN 12208 Permeabilidad al aire Hasta Clase 3 DIN EN 12207 Fuerzas de maniobra Clase 1 DIN EN 13115 Exigencia mecánica Clase 4 DIN EN 13115 Resistencia a apertura/cierre repetitiva Clase 3 DIN EN 12400 Resistencia al impacto Clase 4 EN 13049 Juntas de estanqueidad al aire y al agua de EPDM, estables a la acción de los rayos UVA. Tornillería de acero inoxidable para evitar el par galvánico. Ventilación y drenaje de la base y perímetro de los vidrios para evitar deslaminaciones de los mismos por condensaciones. Para un espesor de acristalamiento máximo de 32 mm. Herrajes SCHÜCO con los ejes de acero inoxidable y resto de piezas en fundición de aluminio, apertura corredera con un peso máximo autorizado para este herraje de 300 kg/hoja, cierre por falleba con enclavamiento en marco, accionamiento por cierre embutido en lateral de perfil de cruce. Opción de cierre multipunto con llave para hojas con tirador lateral de extrusión. Bandas de rodadura sobre rodamientos con ejes de acero inoxidable registrables y fijados al carril. Fabricados todos los componentes del sistema "ASS 39 PD.NI" bajo la norma para el control de calidad ISO 9001, todo ello fabricado según las indicaciones de los planos “K” de fabricación del sistema ASS 39 PD.NI. Colocado sobre premarco de acero galvanizado, separadores plásticos y tornillería de acero inoxidable. Los sellados perimetrales se realizarán con silicona neutra resistente a los UVA sobre cordón celular antiadherente a la silicona. Se recomienda aislar por el constructor el espacio entre el cerramiento y la carpintería para evitar condensaciones. Sin incluir vidrio, ayudas, medios auxiliares, ni energía. Soluciones de alta transparencia para zonas sin requisitos de aislamiento térmico: con acristalamientos a ras del suelo y a la altura del techo, el sistema de correderas Schüco ASS 39 PD.NI (Panorama Design Non Insulated) proporciona transiciones estéticas visualmente fluidas en interiores y hacia el exterior. El extraordinario sistema de correderas con un manejo a elegir entre un elemento invisible sin tirador en la zona de cruce, y un elegante perfil tirador continuo, realza el diseño con formas claras y homogéneas. Las esquinas con apertura en 90° como tipología de apertura adicional supone un añadido para las posibilidades arquitectónicas. De una elevada seguridad y confort se encargan un nuevo cierre, la capacidad de cierre opcional del sistema desde el interior y el exterior, así como una mosquitera integrada. La fabricación sin procesos de pegado y la reducida cantidad de componentes individuales garantiza una fabricación más sencilla, más rápida y, por lo tanto, más fiable del sistema. • Hoja empotrada y cruce con 37 mm de cara vista • Acristalamiento posible entre 6 – 32 mm • Disponible solución sin tirador y solución de mosquitera • Peso de hoja hasta 300 Kg
