# Sistema de correderas Schüco ASS 39 SC. Profundidad hoja: 39mm

- Propiedad del archivo: CONSTRUNARIO
- Formato: FIEBDC-3/2012
- Programa: Construnario Versión 3.51
- Fecha de los precios: 17/05/2024
- Divisa: EUR

**ASS39SC** m Sistema de correderas Schüco ASS 39 SC. Profundidad hoja: 39mm
Sistema de correderas Schüco ASS 39 SC. Profundidad hoja: 39mm CARPINTERÍA DE ALUMINIO "SISTEMA SCHÜCO ASS 39 SC " CON ROTURA DE PUENTE TÉRMICO. M2. Ventana corredera de aluminio de una, dos o tres hojas según croquis de proyecto; con perfiles de aluminio lacado > 60 micras con sello de calidad “QUALICOAT SEASIDE” o anodizado > 20 micras sello de calidad EWAA/EURAS QUALANOD, "SISTEMA ASS 39 SC" con rotura de puente térmico mediante pletinas aislantes de poliamida o politermida; realizada con perfiles de aluminio de extrusión de aleación Al Mg Si 0,5 F22 en calidad anodizable (UNE 38337/L3441); las desviaciones máximas según DIN 17615 parte 3. Cercos disponibles en uno, dos y tres carriles, con una profundidad variable de 50 mm a 106 mm según la versión, siendo de 39 mm para la hoja. Posibilidad de perfiles de hoja con refuerzo según requerimientos estáticos. Clasificaciones Resistencia al viento A2/B3 DIN EN 12210 Estanqueidad al agua Hasta Clase 7A DIN EN 12208 Permeabilidad al aire Hasta Clase 3 DIN EN 12207 Resistencia a la efracción Hasta RC2 DIN V ENV 1627 Juntas de estanqueidad al aire y al agua de EPDM, estables a la acción de los rayos UVA. Tornillería de acero inoxidable para evitar el par galvánico. Ventilación y drenaje de la base y perímetro de los vidrios para evitar deslaminaciones de los mismos por condensaciones. Para un espesor de acristalamiento de 24 a 28 mm. Herraje SCHÜCO con maneta ergonómica y posibilidad de cierre multipunto para hojas correderas con un peso máximo autorizado de 160 Kg. Carriles de rodadura registrables de acero inoxidable o aluminio. Escuadras interiores en las esquinas y uniones en "T" de marcos y hojas con cola de dos componentes para estanqueizar y armar el inglete. Fabricados todos los componentes del sistema "ASS 39 SC" bajo la norma para el control de calidad ISO 9001, todo ello fabricado según las indicaciones de los planos “K” de fabricación del sistema ASS 39 SC. Colocado sobre premarco de acero galvanizado, separadores plásticos y tornillería de acero inoxidable. Los sellados perimetrales se realizarán con silicona neutra resistente a los UVA sobre cordón celular antiadherente a la silicona. Se recomienda aislar por el constructor el espacio entre el cerramiento y la carpintería para evitar condensaciones. Sin incluir vidrio, ayudas, medios auxiliares, ni energía. El sistema de correderas Schüco ASS 39 SC (Square Cut) ofrece ventajas convincentes tanto a nivel visual como funcional: combina caras vistas estrechas, así como una proporción de marco escasa y una proporción de vidrio elevada con una amplia zona de aislamiento y posibilidades de acristalamientos flexibles; ideal para la implementación de requisitos distintos de aislamiento térmico en regiones climáticas más cálidas. La gran variedad de tipologías de apertura en 1, 2 y 3 carriles, así como las diferentes soluciones con montante de esquina garantizan una libertad de planificación casi limitada en la implementación de soluciones altamente transparentes para instalaciones de correderas en la construcción de edificios públicos y residenciales. Los carriles de rodadura de acero/aluminio de alta calidad y los rodillos con rodamientos proporcionan una marcha ligera y silenciosa también en caso de elementos de hoja de grandes dimensiones y optimizan con ello el confort del usuario. Un punto positivo para los fabricantes: la unión a tope de los cercos y marcos de hoja permite un montaje sencillo con una elevada velocidad de fabricación. o Sistema de correderas con profundidad de construcción de 39 mm o Hoja con unión a tope (SC – Square Cut) o Acristalamiento en 24 mm, 26 mm y 28 mm o No utiliza junquillos para acristalar o Se puede combinar con la serie de ventanas AWS 50 o Protección antirrobo hasta RC 2 según EN 1627:2011 o Caras vistas de 70 mm en la hoja y 39 mm en el cruce
