# Sistema de correderas, Schüco ASS 50.NI. Sin aislamiento

- Propiedad del archivo: CONSTRUNARIO
- Formato: FIEBDC-3/2012
- Programa: Construnario Versión 3.51
- Fecha de los precios: 17/05/2024
- Divisa: EUR

**ASS50NI** m Sistema de correderas, Schüco ASS 50.NI. Sin aislamiento
Sistema de correderas, Schüco ASS 50.NI. Sin aislamiento CARPINTERÍA DE ALUMINIO "SISTEMA SCHÜCO ASS 50.NI " SIN ROTURA DE PUENTE TÉRMICO. M2. Ventana corredera o corredera elevable de aluminio de dos carriles con apertura según croquis de proyecto; con perfiles de aluminio lacado > 60 micras con sello de calidad “QUALICOAT SEASIDE” o anodizado > 20 micras sello de calidad EWAA/EURAS QUALANOD, "SISTEMA ASS 50 NI" sin rotura de puente térmico; realizada con perfiles de aluminio de extrusión de aleación Al Mg Si 0,5 F22 en calidad anodizable (UNE 38337/L3441); las desviaciones máximas según DIN 17615 parte 3. Con una profundidad del cerco de 120 mm y de 50 mm en las hojas. Clasificaciones (*) Fuerzas de maniobra Hasta Clase 1 DIN EN 13115 Exigencia mecánica Clase 4 DIN EN 13115 Resistencia a la efracción Hasta RC2 DIN EN 1627 Durabilidad mecánica Hasta Clase 2 DIN EN 12400 *La información describe los valores óptimos de todo el sistema. Las clasificaciones para cada una de las opciones seleccionadas o combinación de unidades, deben determinarse individualmente en base a la documentación exhaustiva de pruebas correspondiente. Juntas de estanqueidad al aire y al agua de EPDM, estables a la acción de los rayos UVA. Tornillería de acero inoxidable para evitar el par galvánico. Ventilación y drenaje de la base y perímetro de los vidrios para evitar deslaminaciones de los mismos por condensaciones. Espesor de acristalamiento de 8 a 32 mm. Herraje SCHÜCO con los ejes de acero inoxidable y resto de piezas en función de aluminio. Peso máximo autorizado para el herraje hasta 150 Kg en correderas y correderas-elevables. Carriles de rodadura registrables de acero inoxidable. Cierre multipunto con accionamiento con manivela interior. Escuadras interiores en las esquinas y uniones en "T" de marcos y hojas con cola de dos componentes para estanqueizar y armar el inglete. Fabricados todos los componentes del sistema "ASS 50 NI" bajo la norma para el control de calidad ISO 9001, todo ello fabricado según las indicaciones de los planos “K” de fabricación del sistema ASS 50 NI. Colocado sobre premarco de acero galvanizado, separadores plásticos y tornillería de acero inoxidable. Los sellados perimetrales se realizarán con silicona neutra resistente a los UVA sobre cordón celular antiadherente a la silicona. Se recomienda aislar por el constructor el espacio entre el cerramiento y la carpintería para evitar condensaciones. Sin incluir vidrio, ayudas, medios auxiliares, ni energía. Sistema corredero y corredero elevable sin aislamiento con ancho de cara estrecho para grandes unidades de acristalamiento.? En áreas interiores, o donde no se requiere aislamiento térmico adicional, las puertas correderas sin aislamiento del sistema Schüco ASS 50.?NI crean grandes, aberturas transparentes: como unidades que unen y dividen salas de negocios y oficinas, o como la transición ideal a áreas intermedias (por ejemplo, a terrazas acristaladas).? Con anchos de vista de perfil mínimos de solo 89 mm, las construcciones de puertas correderas permiten vidrios grandes zonas de máxima penetración de la luz, ocupando el mínimo espacio.? Las hojas correderas corren a un nivel, por lo que no hay hojas que abran hacia el interior o hacia el exterior.?
