# Ventana de fachada para apertura proyectante o paralela, Schüco AWS 114 SG

- Propiedad del archivo: CONSTRUNARIO
- Formato: FIEBDC-3/2012
- Programa: Construnario Versión 3.51
- Fecha de los precios: 17/05/2024
- Divisa: EUR

**AWS114SG** m2 Ventana de fachada para apertura proyectante o paralela, Schüco AWS 114 SG
Perfecta integración visual en prácticamente todos los sistemas de fachada Schüco Structural Glazing sin comprometer la geometría uniforme de la fachada Tipos de apertura: ventanas de apertura proyectada proyectadas y de apertura paralela, incluso con pesos de ventilación elevados Innovadora gama de racores: sistema de racores manuales perfectamente equilibrado con pocas fuerzas de accionamiento solamente; También es posible el funcionamiento mediante actuador motorizado Schüco TipTronic oculto Buen aislamiento térmico gracias al vidrio aislante escalonado Alta transparencia gracias a las generosas dimensiones y pesos posibles de ventilación para accesorios manuales y Schüco TipTronic Sistema optimizado y equilibrado con bajas fuerzas operativas
